# Aislamiento térmico intermedio en tabique de placas, formado por panel semirrígido de lana mineral, espesor 65 mm, colocado entre los parantes de la estructura portante

- Propiedad del archivo: CYPE INGENIEROS, S.A.
- Formato: FIEBDC-3/2002
- Ámbito geográfico: Perú
- Divisa: PEN
- Costes indirectos: 3.00 %
- Gastos generales: 13.00 %
- Beneficio industrial: 6.00 %
- IVA: 18.00 %

**NAP020** m² Aislamiento térmico intermedio en tabique de placas, formado por panel semirrígido de lana mineral, espesor 65 mm, colocado entre los parantes de la estructura portante.
Aislamiento térmico intermedio en tabique de placas, formado por panel semirrígido de lana mineral, espesor 65 mm, colocado entre los parantes de la estructura portante.
Incluye: Corte y preparación del aislamiento a colocar entre los parantes. Colocación del aislamiento entre los parantes.
Criterio de medición de proyecto: Superficie medida según documentación gráfica de Proyecto.
Criterio de medición de obra: Se medirá la superficie realmente ejecutada según especificaciones de Proyecto.

| Código | Ud | Descripción | Rendimiento | Precio | Importe |
|---|---|---|---|---|---|
| mt16lra060c | m² | Panel semirrígido de lana mineral, espesor 65 mm. (material) | 1.000 | 18.59 | 18.59 |
| mo054 | h | Operario en aislamiento. (mano de obra) | 0.063 | 21.91 | 1.38 |
| mo101 | h | Oficial en aislamientos. (mano de obra) | 0.063 | 14.69 | 0.93 |
| % | % | Herramientas | 2 % | 20.90 | 0.42 |
|  |  | Costes directos |  |  | 21.32 |
