# Impermeabilización y aislamiento termorreflectante de techos no transitables

- Propiedad del archivo: CYPE INGENIEROS, S.A.
- Formato: FIEBDC-3/2002
- Ámbito geográfico: Perú
- Divisa: PEN
- Costes indirectos: 3.00 %
- Gastos generales: 13.00 %
- Beneficio industrial: 6.00 %
- IVA: 18.00 %

**NIG205** m² Impermeabilización y aislamiento termorreflectante de techos no transitables, sobre superficie soporte de concreto o mortero, realizada mediante el sistema "REVETÓN", formado por con la aplicación de una mano de imprimación de resinas sintéticas, "REVETÓN", incolora, geotextil no tejido de fibras de vidrio, Texnón 300 "REVETÓN", de 300 g/m² de masa superficial y dos manos de revestimiento elástico a base de copolímeros acrílicos en emulsión acuosa, Revsun Tec Plus "REVETÓN", color blanco, (2 l/m²). Incluso geotextil no tejido de fibras de vidrio, Texnón 300 "REVETÓN", de 300 g/m² de masa superficial, para la resolución de puntos singulares.
Impermeabilización y aislamiento termorreflectante de techos no transitables, sobre superficie soporte de concreto o mortero, realizada mediante el sistema "REVETÓN", formado por con la aplicación de una mano de imprimación de resinas sintéticas, "REVETÓN", incolora, geotextil no tejido de fibras de vidrio, Texnón 300 "REVETÓN", de 300 g/m² de masa superficial y dos manos de revestimiento elástico a base de copolímeros acrílicos en emulsión acuosa, Revsun Tec Plus "REVETÓN", color blanco, (2 l/m²). Incluso geotextil no tejido de fibras de vidrio, Texnón 300 "REVETÓN", de 300 g/m² de masa superficial, para la resolución de puntos singulares.
Incluye: Aplicación de la imprimación. Aplicación de la primera mano de impermeabilizante. Armado de la superficie. Resolución de los puntos singulares. Aplicación de la segunda mano de impermeabilizante.
Criterio de medición de proyecto: Superficie medida en proyección horizontal, según documentación gráfica de Proyecto, desde las caras interiores de los antepechos o parapetos perimetrales que la limitan.
Criterio de medición de obra: Se medirá, en proyección horizontal, la superficie realmente ejecutada según especificaciones de Proyecto, desde las caras interiores de los antepechos o parapetos perimetrales que la limitan.

| Código | Ud | Descripción | Rendimiento | Precio | Importe |
|---|---|---|---|---|---|
| mt15rer010b | l | Imprimación de resinas sintéticas, "REVETÓN", incolora. (material) | 0.200 | 58.79 | 11.76 |
| mt15rer502b | m² | Geotextil no tejido de fibras de vidrio, Texnón 300 "REVETÓN", de 300 g/m² de masa superficial. (material) | 1.100 | 14.08 | 15.49 |
| mt15rer700a | l | Revestimiento elástico a base de copolímeros acrílicos en emulsión acuosa, Revsun Tec Plus "REVETÓN", color blanco, con un índice de reflexión solar del 70% y 0,91 de emitancia. (material) | 2.000 | 45.68 | 91.36 |
| mo032 | h | Operario aplicador de productos impermeabilizantes. (mano de obra) | 0.439 | 20.07 | 8.81 |
| mo070 | h | Oficial aplicador de productos impermeabilizantes. (mano de obra) | 0.439 | 13.75 | 6.04 |
| % | % | Herramientas | 2 % | 133.46 | 2.67 |
|  |  | Costes directos |  |  | 136.13 |
