# Impermeabilización de techos

- Propiedad del archivo: CYPE INGENIEROS, S.A.
- Formato: FIEBDC-3/2002
- Ámbito geográfico: Perú
- Divisa: PEN
- Costes indirectos: 3.00 %
- Gastos generales: 13.00 %
- Beneficio industrial: 6.00 %
- IVA: 18.00 %

**NIG220** m² Impermeabilización de techos, sobre superficie soporte cementosa, realizada mediante el sistema para revestir MasterSeal Roof 2103 "BASF", de 2 a 2,5 mm de espesor total, formado por imprimación transparente, MasterTop P 621 "BASF", de dos componentes a base de resina epoxi sin disolventes, con brocha, rodillo o pistola, y posterior espolvoreo de agregado de cuarzo, MasterTop F5 "BASF", puente de unión con MasterSeal P 691 "BASF", a base de resina de poliuretano monocomponente y disolventes, aplicado con rastrillo de goma y rodillo de pelo corto; y membrana de impermeabilizante líquido, MasterSeal M 803 "BASF", de color gris, de dos componentes a base de resina de poliuretano, aplicada mediante sistema de proyección mecánica en caliente.
Impermeabilización de techos, sobre superficie soporte cementosa, realizada mediante el sistema para revestir MasterSeal Roof 2103 "BASF", de 2 a 2,5 mm de espesor total, formado por imprimación transparente, MasterTop P 621 "BASF", de dos componentes a base de resina epoxi sin disolventes, con brocha, rodillo o pistola, y posterior espolvoreo de agregado de cuarzo, MasterTop F5 "BASF", puente de unión con MasterSeal P 691 "BASF", a base de resina de poliuretano monocomponente y disolventes, aplicado con rastrillo de goma y rodillo de pelo corto; y membrana de impermeabilizante líquido, MasterSeal M 803 "BASF", de color gris, de dos componentes a base de resina de poliuretano, aplicada mediante sistema de proyección mecánica en caliente.
Incluye: Aplicación de la imprimación. Aplicación del puente de unión. Formación de la membrana. Resolución de los puntos singulares.
Criterio de medición de proyecto: Superficie medida en proyección horizontal, según documentación gráfica de Proyecto, desde las caras interiores de los antepechos o parapetos perimetrales que la limitan.
Criterio de medición de obra: Se medirá, en proyección horizontal, la superficie realmente ejecutada según especificaciones de Proyecto, desde las caras interiores de los antepechos o parapetos perimetrales que la limitan.

| Código | Ud | Descripción | Rendimiento | Precio | Importe |
|---|---|---|---|---|---|
| mt15bas120a | kg | Imprimación transparente, MasterTop P 621 "BASF", de dos componentes a base de resina epoxi sin disolventes, para aplicar sobre superficie soporte cementosa. (material) | 0.300 | 65.74 | 19.72 |
| mt15bas130c | kg | Agregado de cuarzo natural, MasterTop F5 "BASF", de granulometría comprendida entre 0,4 y 1,0 mm, para utilizar como carga mineral en combinación con resinas epoxi o poliuretano. (material) | 1.000 | 2.45 | 2.45 |
| mt15bas120d | kg | Imprimación transparente y puente de unión, MasterSeal P 691 "BASF", a base de resina de poliuretano monocomponente y disolventes, para aplicar sobre PVC, EPDM, madera, poliéster o fibrocemento, o sobre membranas proyectadas tipo MasterSeal. (material) | 0.100 | 55.07 | 5.51 |
| mt15bas160a | kg | Impermeabilizante líquido, MasterSeal M 803 "BASF", de color gris, de dos componentes a base de resina de poliuretano, para aplicar mediante sistema de proyección mecánica en caliente, para conformar una membrana impermeable en techos planos o inclinados. (material) | 2.200 | 84.18 | 185.20 |
| mo032 | h | Operario aplicador de productos impermeabilizantes. (mano de obra) | 0.320 | 20.07 | 6.42 |
| mo070 | h | Oficial aplicador de productos impermeabilizantes. (mano de obra) | 0.320 | 13.75 | 4.40 |
| % | % | Herramientas | 2 % | 223.70 | 4.47 |
|  |  | Costes directos |  |  | 228.17 |
