# Sellado exterior de junta perimetral de 15 mm de anchura

- Propiedad del archivo: CYPE INGENIEROS, S.A.
- Formato: FIEBDC-3/2002
- Ámbito geográfico: Perú
- Divisa: PEN
- Costes indirectos: 3.00 %
- Gastos generales: 13.00 %
- Beneficio industrial: 6.00 %
- IVA: 18.00 %

**NIJ130** Ud Sellado exterior de junta perimetral de 15 mm de anchura, entre pasamuros de PVC de 90 mm de diámetro y ducto de instalaciones alojado en su interior, con fragua selladora monocomponente de poliuretano, dureza Shore A aproximada de 25 y alargamiento en rotura > 500%, aplicada con pistola sobre fondo de junta de 20 mm de diámetro.
Sellado exterior de junta perimetral de 15 mm de anchura, entre pasamuros de PVC de 90 mm de diámetro y ducto de instalaciones alojado en su interior, con fragua selladora monocomponente de poliuretano, dureza Shore A aproximada de 25 y alargamiento en rotura > 500%, aplicada con pistola sobre fondo de junta de 20 mm de diámetro, colocado a una profundidad de al menos 2 cm del borde exterior del pasamuros que habrá sido fijado previamente, con mortero de cemento hidrófugo, en el interior de una abertura practicada en el cerramiento de fachada de hasta 40 cm de espesor, y posterior inyección de espuma de poliuretano por la parte interior contra el fondo de la junta.
Incluye: Replanteo. Perforación del muro. Fijación del pasamuros. Colocación del ducto en el interior del pasamuros. Relleno del fondo de junta. Inyección de la espuma de poliuretano. Aplicación de la fragua. Remates del revestimiento exterior del cerramiento en su encuentro con el pasamuros.
Criterio de medición de proyecto: Número de unidades previstas, según documentación gráfica de Proyecto.
Criterio de medición de obra: Se medirá el número de unidades realmente ejecutadas según especificaciones de Proyecto.

| Código | Ud | Descripción | Rendimiento | Precio | Importe |
|---|---|---|---|---|---|
| mt15bas010d | m | Cordón de polietileno expandido de celdas cerradas, de sección circular de 20 mm de diámetro, para el relleno de fondo de junta. (material) | 0.283 | 0.68 | 0.19 |
| mt15bas030a | Ud | Cartucho de fragua elastómera monocomponente a base de poliuretano, de color blanco, de 600 ml, tipo F-25 HM según ISO 11600, de alta adherencia y de endurecimiento rápido, con elevadas propiedades elásticas, resistencia a la intemperie, al envejecimiento y a los rayos UV, apta para estar en contacto con agua potable, dureza Shore A aproximada de 35 y alargamiento en rotura > 600%, según ISO 11600. (material) | 0.071 | 26.41 | 1.88 |
| mt36tvg010ea | m | Tubo de PVC, de 90 mm de diámetro y 1,2 mm de espesor. (material) | 0.500 | 6.76 | 3.38 |
| mt08aaa010a | m³ | Agua. (material) | 0.006 | 4.32 | 0.03 |
| mt09mif010ka | t | Mortero seco para albañilería, de cemento, color gris, con aditivo hidrófugo, categoría M-10 (resistencia a compresión 10 N/mm²), suministrado en sacos. (material) | 0.006 | 111.27 | 0.67 |
| mt13blw110b | Ud | Aerosol de 750 cm³ de espuma de poliuretano, de 22,5 kg/m³ de densidad, 140% de expansión, 18 N/cm² de resistencia a tracción y 20 N/cm² de resistencia a flexión, conductividad térmica 0,04 W/(mK), estable de -40°C a 100°C; para aplicar con cánula. (material) | 0.320 | 24.85 | 7.95 |
| mo020 | h | Operario de construcción. (mano de obra) | 0.118 | 20.07 | 2.37 |
| mo112 | h | Peón especializado de construcción. (mano de obra) | 0.118 | 13.45 | 1.59 |
| % | % | Herramientas | 2 % | 18.06 | 0.36 |
|  |  | Costes directos |  |  | 18.42 |
