# Techo inclinado de tejas cerámicas

- Propiedad del archivo: CYPE INGENIEROS, S.A.
- Formato: FIEBDC-3/2002
- Ámbito geográfico: Perú
- Divisa: PEN
- Costes indirectos: 3.00 %
- Gastos generales: 13.00 %
- Beneficio industrial: 6.00 %
- IVA: 18.00 %

**QTT010** m² Techo inclinado de tejas cerámicas, sobre espacio habitable, con una pendiente media del 30%, compuesta de: impermeabilización: placa bajo teja, cobertura: teja cerámica curva, color rojo, 40x19x16 cm, recibida con mortero de cemento, confeccionado en obra, dosificación 1:8; formación de pendientes con losa de concreto o tablero cerámico (no incluida en este precio).
Techo inclinado de tejas cerámicas, sobre espacio habitable, con una pendiente media del 30%, compuesta de: IMPERMEABILIZACIÓN: placa bajo teja, fijada con tornillos al soporte; COBERTURA: teja cerámica curva, color rojo, 40x19x16 cm, recibida con mortero de cemento, confeccionado en obra, dosificación 1:8. Incluso tejas de ventilación.
Incluye: Limpieza y preparación de la superficie. Colocación de la placa bajo teja. Colocación de las tejas recibidas con mortero.
Criterio de medición de proyecto: Superficie del faldón medida en verdadera magnitud, según documentación gráfica de Proyecto.
Criterio de medición de obra: Se medirá, en verdadera magnitud, la superficie realmente ejecutada según especificaciones de Proyecto.

| Código | Ud | Descripción | Rendimiento | Precio | Importe |
|---|---|---|---|---|---|
| mt13lpo010h | m² | Teja asfáltica 10 ondas de perfil ondulado y color rojo, a base de fibras minerales y vegetales saturadas con una emulsión bituminosa a altas temperaturas. (material) | 1.250 | 24.46 | 30.58 |
| mt13lpo035a | Ud | Clavo, para fijación de placa bajo teja. (material) | 3.000 | 0.29 | 0.87 |
| mt08aaa010a | m³ | Agua. (material) | 0.006 | 4.32 | 0.03 |
| mt01arg005a | t | Arena de cantera, para mortero preparado en obra. (material) | 0.052 | 58.29 | 3.03 |
| mt08cem000b | kg | Cemento gris en sacos. (material) | 6.000 | 0.43 | 2.58 |
| mt13tac010a | Ud | Teja cerámica curva, color rojo, 40x19x16 cm. (material) | 32.100 | 0.86 | 27.61 |
| mq06hor010 | h | Mezcladora de concreto. (maquinaria) | 0.026 | 4.64 | 0.12 |
| mo020 | h | Operario de construcción. (mano de obra) | 0.711 | 21.28 | 15.13 |
| mo113 | h | Peón de construcción. (mano de obra) | 0.355 | 14.11 | 5.01 |
| mo011 | h | Operario de montaje. (mano de obra) | 0.187 | 21.91 | 4.10 |
| mo080 | h | Oficial de montaje. (mano de obra) | 0.094 | 14.69 | 1.38 |
| % | % | Herramientas | 2 % | 90.44 | 1.81 |
|  |  | Costes directos |  |  | 92.25 |
