# Techo inclinado "VEREA SYSTEM"

- Propiedad del archivo: CYPE INGENIEROS, S.A.
- Formato: FIEBDC-3/2002
- Ámbito geográfico: Perú
- Costes indirectos: 3.00 %
- Gastos generales: 13.00 %
- Beneficio industrial: 6.00 %
- IVA: 18.00 %

**QTX020** m² Techo inclinado "VEREA SYSTEM", con una pendiente media del 30%, sobre espacio no habitable de estructura metálica ligera, formada por perfiles omega de acero galvanizado, aislada térmicamente con panel rígido de poliestireno extruido de 30 mm de espesor, impermeabilización de placa bajo teja de fibrocemento 6 Ondas NT-177 "VEREA", y cobertura de teja cerámica curva, "VEREA", 40x15x11 cm, acabado con coloración en masa Rojo.
Formación de techo inclinado "VEREA SYSTEM", con una pendiente media del 30%, sobre espacio no habitable de estructura metálica ligera, formada por perfiles omega de acero galvanizado, aislada térmicamente con panel rígido de poliestireno extruido de 30 mm de espesor, impermeabilización de placa bajo teja de fibrocemento 6 Ondas NT-177 "VEREA", sobre la que se coloca una cobertura de teja cerámica curva, "VEREA", 40x15x11 cm, acabado con coloración en masa Rojo fijadas con espuma de poliuretano y anclajes mecánicos. Incluso parte proporcional de anclajes y elementos de unión de la placa al soporte.
Incluye: Replanteo de la estructura metálica de soporte. Montaje de la estructura metálica de soporte. Limpieza de la superficie soporte. Colocación del aislamiento sobre el soporte. Replanteo y trazado de limatesas, limahoyas y encuentros. Colocación de la placa bajo teja. Colocación y fijación de las tejas.
Criterio de medición de proyecto: Superficie del faldón medida en verdadera magnitud, según documentación gráfica de Proyecto, sin tener en cuenta el empalme correspondiente de la teja. Incluyendo formación de cumbreras, limatesas, aleros, bordes libres, limahoyas, encuentros de faldones con paramentos verticales superiores y laterales, remates en bordes libres laterales, chimeneas, ventanas y ductos de ventilación.
Criterio de medición de obra: Se medirá, en verdadera magnitud, la superficie realmente ejecutada según especificaciones de Proyecto, sin tener en cuenta el empalme correspondiente de la teja. Incluyendo formación de cumbreras, limatesas, aleros, bordes libres, limahoyas, encuentros de faldones con paramentos verticales superiores y laterales, remates en bordes libres laterales, chimeneas, ventanas y ductos de ventilación.

| Código | Ud | Descripción | Rendimiento | Precio | Importe |
|---|---|---|---|---|---|
| mt13msv300e | m² | Suministro y colocación de estructura metálica para techo inclinado sobre espacio no habitable, de teja cerámica "VEREA", formada por perfiles de acero laminados en caliente, conformados en frío y galvanizados, de secciones tipo omega C y omega U, incluso parte proporcional de elementos de anclaje. (material) | 1.000 | 21.53 | 21.53 |
| mt13msv200a | m² | Suministro y colocación de aislamiento térmico en techo inclinado de teja cerámica "VEREA", mediante panel rígido de poliestireno extruido, de superficie lisa y mecanizado lateral machihembrado, de 30 mm de espesor, resistencia térmica 0,9 m²K/W, conductividad térmica 0,034 W/(mK), Euroclase E de reacción al fuego y densidad 30 kg/m³. (material) | 1.000 | 5.22 | 5.22 |
| mt13msv110a | m² | Suministro y colocación de placa de 177 de fibrocemento sin amianto, para impermeabilización bajo teja en techo de teja cerámica "VEREA". (material) | 1.000 | 11.75 | 11.75 |
| mt13msv010aaa | m² | Suministro y colocación de teja cerámica curva "VEREA", 40x15x11 cm, acabado con coloración en masa Rojo, fijada mediante espuma de poliuretano y ganchos de acero inoxidable, incluso parte proporcional de piezas especiales. (material) | 1.000 | 20.24 | 20.24 |
| % | % | Herramientas | 2 % | 58.74 | 1.17 |
|  |  | Costes directos |  |  | 59.91 |
