# Capa fina de mortero autonivelante de sulfato cálcico, premezclado en planta

- Propiedad del archivo: CYPE Ingenieros S.A.
- Formato: FIEBDC-3/2016
- Programa: Generador de precios de la construcción. CYPE Ingenieros, S.A.
- Fecha: 03/04/2024
- Ámbito geográfico: Perú
- Divisa: PEN
- Costes indirectos: 3 %
- Gastos generales: 13 %
- Beneficio industrial: 6 %
- IVA: 18 %

## R Revestimientos

### RS Pisos

#### RSA Morteros y pastas de nivelación

**RSA100** m² Capa fina de mortero autonivelante de sulfato cálcico, premezclado en planta.
Capa fina de mortero autonivelante, con resistencia a compresión de 30 N/mm², resistencia a flexión de 6 N/mm², de 12 mm de espesor, aplicada mecánicamente, para la regularización y nivelación de la superficie soporte interior de concreto o mortero, previa aplicación de imprimación reguladora de la absorción, preparada para recibir piso de corcho, de madera, laminado, flexible o textil. Incluso banda de panel rígido de poliestireno expandido para la preparación de las juntas perimetrales de dilatación.
Criterio de valoración económica: El precio no incluye el soporte de concreto ni el revestimiento.
Incluye: Replanteo y marcado de niveles de acabado. Preparación de las juntas perimetrales de dilatación. Aplicación de la imprimación. Vaciado y extendido de la mezcla. Curado del mortero.
Criterio de medición de proyecto: Superficie medida según documentación gráfica de Proyecto.
Criterio de medición de obra: Se medirá la superficie realmente ejecutada según especificaciones de Proyecto, sin deducir la superficie ocupada por las columnas situados dentro de su perímetro.

| Código | Ud | Descripción | Rendimiento | Precio | Importe |
|---|---|---|---|---|---|
| mt09moc005b | kg | Imprimación reguladora de la absorción, para la fijación de soportes disgregables y mejorar la adherencia de los soportes absorbentes. (material) | 0.2 | 24.12 | 4.824 |
| mt09mal021a | m³ | Mortero autonivelante, con resistencia a compresión de 30 N/mm², resistencia a flexión de 6 N/mm², a base de sulfato cálcico, para espesores de 2,5 a 7,0 cm, usado en nivelación de pisos. (material) | 0.012 | 1163.53 | 13.962 |
| mt16pea020a | m² | Panel rígido de poliestireno expandido, mecanizado lateral recto, de 10 mm de espesor, resistencia térmica 0,25 m²K/W, conductividad térmica 0,036 W/(mK), para junta de expansión. (material) | 0.1 | 4.67 | 0.467 |
| mq06pym020 | h | Mezcladora-bombeadora para morteros autonivelantes. (maquinaria) | 0.05 | 32.9 | 1.645 |
| mo031 | h | Operario aplicador de mortero autonivelante. (mano de obra) | 0.037 | 31.29 | 1.158 |
| mo069 | h | Oficial aplicador de mortero autonivelante. (mano de obra) | 0.062 | 21.72 | 1.347 |
| % | % | Herramientas | 2 % | 23.403 | 0.468 |
|  |  | Costes directos |  |  | 23.871 |

Residuos:
- colocación: mt09moc005b; factor de residuo 0.03
- colocación: mt09mal021a; factor de residuo 0.0036
- colocación: mt16pea020a; factor de residuo 0.048

## Recursos

**mt09moc005b** kg Imprimación reguladora de la absorción
Datos técnicos: Coste energético 75.527 MJ; Emisión de CO2 2.872 kg; Código LER 17 09 04; Masa del elemento 1 kg; Volumen 0.000667 m3
Residuos:
- embalaje: re170203 Plástico. (componente de residuo); rendimiento 0.003 kg; Código LER 17 02 03; Masa del elemento 1 kg; Volumen 0.001667 m3

**mt09mal021a** m³ Mortero autonivelante
Datos técnicos: Coste energético 1365.000 MJ; Emisión de CO2 105.000 kg; Código LER 17 01 01; Masa del elemento 2100 kg; Volumen 1.4 m3

**mt16pea020a** m² Panel rígido de poliestireno expandido
Datos técnicos: Coste energético 29.913 MJ; Emisión de CO2 1.057 kg; Código LER 17 06 04; Masa del elemento 0.3 kg; Volumen 0.0005 m3
Residuos:
- embalaje: re170203 Plástico; rendimiento 0.024 kg
