# Perfil de aluminio recubierto con madera, para junta perimetral

- Propiedad del archivo: CYPE INGENIEROS, S.A.
- Formato: FIEBDC-3/2002
- Ámbito geográfico: Perú
- Divisa: PEN
- Costes indirectos: 3.00 %
- Gastos generales: 13.00 %
- Beneficio industrial: 6.00 %
- IVA: 18.00 %

**RSM060** m Perfil de aluminio recubierto con madera, para junta perimetral.
Suministro y colocación de perfil de aluminio recubierto con madera, usado en junta perimetral.
Incluye: Replanteo de las piezas según su longitud. Corte de las piezas. Fijación de las piezas.
Criterio de medición de proyecto: Longitud medida según documentación gráfica de Proyecto.
Criterio de medición de obra: Se medirá la longitud realmente ejecutada según especificaciones de Proyecto.

| Código | Ud | Descripción | Rendimiento | Precio | Importe |
|---|---|---|---|---|---|
| mt18mva140a | m | Perfil para junta de escalera, aluminio recubierto con madera. (material) | 1.050 | 14.43 | 15.15 |
| mo025 | h | Operario instalador de pisos de madera. (mano de obra) | 0.178 | 16.33 | 2.91 |
| % | % | Herramientas | 3 % | 18.06 | 0.54 |
|  |  | Costes directos |  |  | 18.60 |
