# Piso continuo de concreto simple de 10 cm de espesor

- Propiedad del archivo: CYPE INGENIEROS, S.A.
- Formato: FIEBDC-3/2002
- Ámbito geográfico: Perú
- Costes indirectos: 3.00 %
- Gastos generales: 13.00 %
- Beneficio industrial: 6.00 %
- IVA: 18.00 %

**RSN020** m² Piso continuo de concreto simple de 10 cm de espesor, realizado con concreto f'c=175 kg/cm² (17 MPa), no expuesto a ciclos de congelamiento y deshielo, exposición a sulfatos insignificante, sin requerimiento de permeabilidad, no expuesto a cloruros, tamaño máximo del agregado 19 mm, consistencia blanda, preparado en obra y vaciado con medios manuales, extendido y vibrado manual; tratado superficialmente con mortero de rodadura, color Gris Natural, con agregados de cuarzo, pigmentos y aditivos, rendimiento 3 kg/m², con acabado frotachado mecánico.
Formación de piso continuo de concreto simple de 10 cm de espesor, realizado con concreto f'c=175 kg/cm² (17 MPa), no expuesto a ciclos de congelamiento y deshielo, exposición a sulfatos insignificante, sin requerimiento de permeabilidad, no expuesto a cloruros, tamaño máximo del agregado 19 mm, consistencia blanda, preparado en obra y vaciado con medios manuales; tratado superficialmente con mortero de rodadura, color Gris Natural, compuesto de cemento, agregados seleccionados de cuarzo, pigmentos orgánicos y aditivos, con un rendimiento aproximado de 3 kg/m², espolvoreado manualmente sobre el concreto aún fresco. Incluso parte proporcional de limpieza de la superficie soporte, extendido y vibrado del concreto mediante regla vibrante, emboquillado o conexión de los elementos exteriores (marcos de registros, sumideros, rejillas de piso, etc.) de las redes de instalaciones ejecutadas bajo el piso, flotado mecánico de toda la superficie hasta conseguir que el mortero quede totalmente integrado en el concreto y limpieza final de la superficie acabada. Sin incluir la preparación de la capa base existente, juntas de construcción, de retracción, de expansión ni juntas perimetrales.
Incluye: Limpieza de la superficie soporte. Replanteo de las juntas y paños de trabajo. Tendido de niveles mediante toques, maestras de concreto o reglas. Riego de la superficie base. Vaciado y compactación del concreto. Aplicación manual del mortero, asegurándose de la total cubrición del concreto fresco. Frotachado mecánico de la superficie.
Criterio de medición de proyecto: Superficie medida en proyección horizontal, según documentación gráfica de Proyecto.
Criterio de medición de obra: Se medirá, en proyección horizontal, la superficie realmente ejecutada según especificaciones de Proyecto.

| Código | Ud | Descripción | Rendimiento | Precio | Importe |
|---|---|---|---|---|---|
| mt08aaa010a | m³ | Agua. (material) | 0.019 | 1.10 | 0.02 |
| mt01arg000b | m³ | Arena cribada. (material) | 0.051 | 10.24 | 0.52 |
| mt01arg001bi | m³ | Agregado grueso homogeneizado de tamaño máximo 19 mm. (material) | 0.064 | 14.71 | 0.94 |
| mt08cem000b | kg | Cemento gris en sacos. (material) | 37.619 | 0.11 | 4.14 |
| mt09bnc010a | kg | Mortero de rodadura, color Gris Natural, compuesto de cemento, agregados seleccionados de cuarzo, pigmentos orgánicos y aditivos, con una densidad aparente de 1330 kg/m³, una resistencia a la compresión de 75000 kN/m² y una resistencia a la abrasión según el método Böhme de 10,9 cm³ / 50 cm². (material) | 3.000 | 0.34 | 1.02 |
| mq04dua020b | h | Dumper de descarga frontal de 2 t de carga útil. (maquinaria) | 0.019 | 6.42 | 0.12 |
| mq06vib020 | h | Regla vibrante de 3 m. (maquinaria) | 0.016 | 3.23 | 0.05 |
| mq06fra010 | h | Frotacho mecánico de concreto. (maquinaria) | 0.557 | 3.51 | 1.96 |
| mo020 | h | Operario de construcción. (mano de obra) | 0.300 | 4.07 | 1.22 |
| mo113 | h | Peón de construcción. (mano de obra) | 0.574 | 2.68 | 1.54 |
| mo112 | h | Peón especializado de construcción. (mano de obra) | 0.137 | 2.73 | 0.37 |
| % | % | Herramientas | 2 % | 11.90 | 0.24 |
|  |  | Costes directos |  |  | 12.14 |
