# Cielo raso modular de placas de yeso laminado

- Propiedad del archivo: CYPE Ingenieros S.A.
- Formato: FIEBDC-3/2016
- Programa: Generador de precios de la construcción. CYPE Ingenieros, S.A.
- Fecha: 03/04/2024
- Ámbito geográfico: Perú
- Divisa: PEN
- Costes indirectos: 3 %
- Gastos generales: 13 %
- Beneficio industrial: 6 %
- IVA: 18 %

## R Revestimientos

### RT Cielos rasos en interiores

#### RTD Modulares, de placas de yeso laminado

**RTD020** m² Cielo raso modular de placas de yeso laminado.
Cielo raso modular suspendido, decorativo, situado a una altura menor de 4 m, constituido por: ESTRUCTURA: perfilería vista, de acero galvanizado, con suela de 24 mm de anchura, comprendiendo perfiles primarios y secundarios, suspendidos de la losa o elemento soporte con varillas y cuelgues; PLACAS: placas de yeso laminado, acabado sin revestir, de 1200x600x9,5 mm, de superficie lisa. Incluso perfiles angulares, fijaciones para el anclaje de los perfiles y accesorios de montaje.
Incluye: Replanteo de los ejes de la trama modular. Nivelación y fijación de los perfiles perimetrales. Replanteo de los perfiles primarios de la trama. Señalización de los puntos de anclaje a la losa o elemento soporte. Nivelación y suspensión de los perfiles primarios y secundarios de la trama. Corte de las placas. Colocación de las placas. Resolución de encuentros y puntos singulares.
Criterio de medición de proyecto: Superficie medida entre paramentos, según documentación gráfica de Proyecto, sin descontar huecos para instalaciones.
Criterio de medición de obra: Se medirá la superficie realmente ejecutada según especificaciones de Proyecto, sin descontar huecos para instalaciones.

| Código | Ud | Descripción | Rendimiento | Precio | Importe |
|---|---|---|---|---|---|
| mt12psg220 | Ud | Fijación compuesta por tarugo y tornillo 5x27. (material) | 0.84 | 0.24 | 0.202 |
| mt12psg190 | Ud | Varilla de cuelgue. (material) | 0.84 | 1.38 | 1.159 |
| mt12psg210a | Ud | Cuelgue para cielos rasos suspendidos. (material) | 0.84 | 1.34 | 1.126 |
| mt12psg210b | Ud | Seguro para la fijación del cuelgue, en cielos rasos suspendidos. (material) | 0.84 | 0.15 | 0.126 |
| mt12psg210c | Ud | Conexión superior para fijar la varilla al cuelgue, en cielos rasos suspendidos. (material) | 0.84 | 2.05 | 1.722 |
| mt12psg200a | m | Perfil primario 24x38x3700 mm, de acero galvanizado. (material) | 0.84 | 6.95 | 5.838 |
| mt12psg200b | m | Perfil secundario 24x32x600 mm, de acero galvanizado. (material) | 0.84 | 6.95 | 5.838 |
| mt12psg200c | m | Perfil secundario 24x32x1200 mm, de acero galvanizado. (material) | 1.67 | 6.92 | 11.556 |
| mt12psg200d | m | Perfil angular 25x25x3000 mm, de acero galvanizado. (material) | 0.4 | 6.42 | 2.568 |
| mt12psg020a | m² | Placa de yeso laminado, acabado sin revestir, de 1200x600x9,5 mm, de superficie lisa, para cielos rasos modulares. (material) | 1.02 | 19.48 | 19.870 |
| mo015 | h | Operario de montaje de cielos rasos. (mano de obra) | 0.284 | 32.15 | 9.131 |
| mo082 | h | Oficial de montaje de cielos rasos. (mano de obra) | 0.284 | 21.72 | 6.168 |
| % | % | Herramientas | 2 % | 65.304 | 1.306 |
|  |  | Costes directos |  |  | 66.610 |

Residuos:
- colocación: mt12psg200a Perfil primario 24x38x3700 mm, de acero galvanizado; factor de residuo 0.0164517
- colocación: mt12psg200b Perfil secundario 24x32x600 mm, de acero galvanizado; factor de residuo 0.01645
- colocación: mt12psg200c Perfil secundario 24x32x1200 mm, de acero galvanizado; factor de residuo 0.0164885
- colocación: mt12psg200d Perfil angular 25x25x3000 mm, de acero galvanizado; factor de residuo 0.0170304
- colocación: mt12psg020a Placa de yeso laminado, acabado sin revestir, de 1200x600x9,5 mm, de superficie lisa, para cielos rasos modulares; factor de residuo 0.018

## Recursos

**mt12psg200a** m Perfil primario 24x38x3700 mm, de acero galvanizado
Datos técnicos: Coste energético 38.983 MJ; Emisión de CO2 1.201 kg; Código LER 17 04 05; Masa del elemento 0.29 kg; Volumen 0.000138 m3
Residuos:
- embalaje: re170203 Plástico. (componente de residuo); rendimiento 0.006 kg; Código LER 17 02 03; Masa del elemento 1 kg; Volumen 0.001667 m3

**mt12psg200b** m Perfil secundario 24x32x600 mm, de acero galvanizado
Datos técnicos: Coste energético 35.006 MJ; Emisión de CO2 1.080 kg; Código LER 17 04 05; Masa del elemento 0.26 kg; Volumen 0.000124 m3
Residuos:
- embalaje: re170203 Plástico; rendimiento 0.006 kg

**mt12psg200c** m Perfil secundario 24x32x1200 mm, de acero galvanizado
Datos técnicos: Coste energético 35.005 MJ; Emisión de CO2 1.080 kg; Código LER 17 04 05; Masa del elemento 0.26 kg; Volumen 0.000124 m3
Residuos:
- embalaje: re170203 Plástico; rendimiento 0.006 kg

**mt12psg200d** m Perfil angular 25x25x3000 mm, de acero galvanizado
Datos técnicos: Coste energético 31.016 MJ; Emisión de CO2 0.957 kg; Código LER 17 04 05; Masa del elemento 0.23 kg; Volumen 0.00011 m3
Residuos:
- embalaje: re170203 Plástico; rendimiento 0.005 kg

**mt12psg020a** m² Placa de yeso laminado, acabado sin revestir, de 1200x600x9,5 mm, de superficie lisa, para cielos rasos modulares
Datos técnicos: Coste energético 206.266 MJ; Emisión de CO2 3.077 kg; Código LER 17 08 02; Masa del elemento 7.84 kg; Volumen 0.00784 m3
Residuos:
- embalaje: re170203 Plástico; rendimiento 0.004 kg
