# Cielo raso modular

- Propiedad del archivo: CYPE INGENIEROS, S.A.
- Formato: FIEBDC-3/2002
- Ámbito geográfico: Perú
- Divisa: PEN
- Costes indirectos: 3.00 %
- Gastos generales: 13.00 %
- Beneficio industrial: 6.00 %
- IVA: 18.00 %

**RTL026** m² Cielo raso modular, situado a una altura menor de 4 m, sistema D412.es "KNAUF", formado por persianas horizontales de superficie lisa, de aluminio lacado y de 85 mm de anchura, separadas 15 mm, con suspensión metálica vista.
Suministro y montaje de cielo raso modular, situado a una altura menor de 4 m, sistema D412.es "KNAUF", formado por persianas horizontales de superficie lisa, de aluminio lacado y de 85 mm de anchura, separadas 15 mm, suspendido de la losa con un entramado metálico visto formado por perfiles Compak AR-CR "KNAUF" separados cada 1000 mm entre ejes, fijados a la losa o a la superficie soporte con varillas roscadas cada 1200 mm.
Incluye: Replanteo de los ejes principales de suspensión. Fijación en la losa y aplomado de los elementos de sujeción. Alineación y nivelación de los perfiles de remate lateral en todo el contorno. Corte y encaje de las persianas. Formación de huecos para recepción de posibles elementos de anclaje y/o instalaciones.
Criterio de medición de proyecto: Superficie medida entre paramentos, según documentación gráfica de Proyecto, sin descontar huecos para instalaciones.
Criterio de medición de obra: Se medirá la superficie realmente ejecutada según especificaciones de Proyecto, sin descontar huecos para instalaciones.
Criterio de valoración económica: El precio incluye la resolución de encuentros y puntos singulares.

| Código | Ud | Descripción | Rendimiento | Precio | Importe |
|---|---|---|---|---|---|
| mt12flk020ea | m | Persiana horizontal de superficie lisa, de aluminio prelacado, modelo Compak AR "KNAUF", de 85 mm de anchura y 0,5 mm de espesor, para cielos rasos modulares con entramado visto. (material) | 10.200 | 6.08 | 62.02 |
| mt12pfk070a | m | Perfil Compak AR-CR "KNAUF", de plancha de aluminio, acabado troquelado, para la colocación de persianas horizontales cada 100 mm, en cielos rasos modulares. (material) | 1.000 | 6.36 | 6.36 |
| mt12pfk080a | m | Perfil en U 18/25/3050 mm, "KNAUF", color blanco, de aluminio lacado. (material) | 0.750 | 10.43 | 7.82 |
| mt12pek030 | Ud | Varilla de cuelgue "KNAUF" de 100 cm. (material) | 0.800 | 1.64 | 1.31 |
| mt12psg220 | Ud | Fijación compuesta por tarugo y tornillo 5x27. (material) | 0.800 | 0.23 | 0.18 |
| mo015 | h | Operario de montaje de cielos rasos. (mano de obra) | 0.284 | 20.75 | 5.89 |
| mo082 | h | Oficial de montaje de cielos rasos. (mano de obra) | 0.284 | 13.75 | 3.91 |
| % | % | Herramientas | 2 % | 87.49 | 1.75 |
|  |  | Costes directos |  |  | 89.24 |
