# Espejo de luna de color de 5 mm de espesor, acabado biselado, fijado con fragua al paramento

- Propiedad del archivo: CYPE INGENIEROS, S.A.
- Formato: FIEBDC-3/2002
- Ámbito geográfico: Perú
- Divisa: PEN
- Costes indirectos: 3.00 %
- Gastos generales: 13.00 %
- Beneficio industrial: 6.00 %
- IVA: 18.00 %

**RVE010** m² Espejo de luna de color de 5 mm de espesor, acabado biselado, fijado con fragua al paramento.
Suministro y colocación de espejo de luna de color de 5 mm de espesor, con pintura de protección, color plata, por su cara posterior, fijado con fragua al paramento. Incluso canteado perimetral, biselado perimetral, y fragua.
Incluye: Limpieza y preparación del soporte. Aplicación de la fragua. Colocación del espejo. Limpieza final.
Criterio de medición de proyecto: Superficie medida según documentación gráfica de Proyecto.
Criterio de medición de obra: Se medirá la superficie realmente ejecutada según especificaciones de Proyecto.

| Código | Ud | Descripción | Rendimiento | Precio | Importe |
|---|---|---|---|---|---|
| mt21vsj020d | m² | Espejo color bronce, 5 mm. (material) | 1.005 | 207.06 | 208.10 |
| mt21vva030 | m | Canteado de espejo. (material) | 4.000 | 7.95 | 31.80 |
| mt21vva031 | m | Biselado de espejo. (material) | 4.000 | 12.47 | 49.88 |
| mt21vva012 | l | Fragua de aplicación con pistola, de base neutra monocomponente. (material) | 0.105 | 50.60 | 5.31 |
| mo055 | h | Operario cristalero. (mano de obra) | 0.591 | 21.68 | 12.81 |
| % | % | Herramientas | 2 % | 307.90 | 6.16 |
|  |  | Costes directos |  |  | 314.06 |
