# Limpiafondos automático para piscina, hidráulico

- Propiedad del archivo: CYPE INGENIEROS, S.A.
- Formato: FIEBDC-3/2002
- Ámbito geográfico: Perú
- Divisa: PEN
- Costes indirectos: 3.00 %
- Gastos generales: 13.00 %
- Beneficio industrial: 6.00 %
- IVA: 18.00 %

**UPE050** Ud Limpiafondos automático para piscina, hidráulico.
Limpiafondos automático para piscina, hidráulico, formado por: manguera autoflotante para conectar a la toma de aspiración o al skimmer de la piscina. Totalmente montado y probado por la empresa instaladora.
Incluye: Montaje.
Criterio de medición de proyecto: Número de unidades previstas, según documentación gráfica de Proyecto.
Criterio de medición de obra: Se medirá el número de unidades realmente ejecutadas según especificaciones de Proyecto.

| Código | Ud | Descripción | Rendimiento | Precio | Importe |
|---|---|---|---|---|---|
| mt47pep050d | Ud | Limpiafondos automático para piscina, hidráulico, formado por: manguera autoflotante para conectar a la toma de aspiración o al skimmer de la piscina. (material) | 1.000 | 989.63 | 989.63 |
| mo080 | h | Oficial de montaje. (mano de obra) | 0.124 | 15.00 | 1.86 |
| % | % | Herramientas | 2 % | 991.49 | 19.83 |
|  |  | Costes directos |  |  | 1011.32 |
