# Ensayo de baldosas de concreto

- Propiedad del archivo: CYPE Ingenieros S.A.
- Formato: FIEBDC-3/2016
- Programa: Generador de precios de la construcción. CYPE Ingenieros, S.A.
- Fecha: 02/09/2022
- Ámbito geográfico: Perú
- Divisa: PEN
- Costes indirectos: 3 %
- Gastos generales: 13 %
- Beneficio industrial: 6 %
- IVA: 18 %

## X Control de calidad y ensayos

### XB Baldosas

#### XBH Concreto

**XBH010** Ud Ensayo de baldosas de concreto.
Ensayos a realizar en laboratorio acreditado en el área técnica correspondiente, sobre una muestra de baldosa de concreto, tomada en obra, para la determinación de las siguientes características: aspecto superficial, resistencia a la flexión y carga de rotura, resistencia a la abrasión, resistencia climática, resistencia al deslizamiento. Incluso desplazamiento a obra, toma de muestra e informe de resultados.
Incluye: Desplazamiento a obra. Toma de muestras. Realización de ensayos. Redacción de informe de los resultados de los ensayos realizados.
Criterio de medición de proyecto: Ensayo a realizar, según documentación del Plan de control de calidad.

| Código | Ud | Descripción | Rendimiento | Precio | Importe |
|---|---|---|---|---|---|
| mt49bah010 | Ud | Ensayo para determinar el aspecto superficial de una muestra de baldosa de concreto, incluso desplazamiento a obra, toma de muestra e informe de resultados. (material) | 1 | 239.7 | 239.700 |
| mt49bah030 | Ud | Ensayo para determinar la resistencia a la flexión y la carga de rotura de una muestra de baldosa de concreto, incluso desplazamiento a obra, toma de muestra e informe de resultados. (material) | 1 | 501.12 | 501.120 |
| mt49bah040 | Ud | Ensayo para determinar la resistencia a la abrasión de una muestra de baldosa de concreto, incluso desplazamiento a obra, toma de muestra e informe de resultados. (material) | 1 | 635.11 | 635.110 |
| mt49bah050 | Ud | Ensayo para determinar la resistencia climática de una muestra de baldosa de concreto, incluso desplazamiento a obra, toma de muestra e informe de resultados. (material) | 1 | 534.69 | 534.690 |
| mt49bah060 | Ud | Ensayo para determinar la resistencia al deslizamiento de una muestra de baldosa de concreto, incluso desplazamiento a obra, toma de muestra e informe de resultados. (material) | 1 | 562.2 | 562.200 |
| % | % | Herramientas | 2 % | 2472.820 | 49.456 |
|  |  | Costes directos |  |  | 2522.276 |
