# Ensayo en estructura metálica

- Propiedad del archivo: CYPE INGENIEROS, S.A.
- Formato: FIEBDC-3/2002
- Ámbito geográfico: Perú
- Divisa: PEN
- Costes indirectos: 3.00 %
- Gastos generales: 13.00 %
- Beneficio industrial: 6.00 %
- IVA: 18.00 %

## 0 Trabajos preliminares

### 0E Toma de muestras y ensayos para estudio de patologías

#### 0ED Ensayos e inspecciones de elementos estructurales

**0ED060** Ud Ensayo en estructura metálica.
Ensayo para la determinación del espesor de perfiles metálicos mediante el uso de ultrasonidos, de 1/2 jornada laboral de duración, sin incluir cala ni reposición de revestimientos o recubrimientos.
Incluye: Realización del ensayo.
Criterio de medición de proyecto: Número de unidades previstas, según documentación gráfica de Proyecto.
Criterio de medición de obra: Se medirá el número de unidades realmente ejecutadas según especificaciones de Proyecto.

| Código | Ud | Descripción | Rendimiento | Precio | Importe |
|---|---|---|---|---|---|
| mt49apa010a | Ud | Ensayo para determinar el espesor de perfiles metálicos mediante el uso de ultrasonidos, de 1/2 jornada laboral de duración, sin incluir cala ni reposición de revestimientos o recubrimientos. (material) | 1.000 | 1105.69 | 1105.69 |
| % | % | Herramientas | 2 % | 1105.69 | 22.11 |
|  |  | Costes directos |  |  | 1127.80 |
