# Protección de amoblamiento auxiliar

- Propiedad del archivo: CYPE INGENIEROS, S.A.
- Formato: FIEBDC-3/2002
- Ámbito geográfico: Perú
- Divisa: PEN
- Costes indirectos: 3.00 %
- Gastos generales: 13.00 %
- Beneficio industrial: 6.00 %
- IVA: 18.00 %

## 0 Trabajos preliminares

### 0M Amoblamiento

#### 0MP Protección

**0MP010** m³ Protección de amoblamiento auxiliar.
Suministro y colocación de láminas de polietileno transparente sobre el amoblamiento auxiliar como archivos, material electrónico, etc., (aproximadamente 7 ud/m³), solapadas entre sí al menos 15 cm y fijadas con cinta adhesiva, para protegerlo frente a la suciedad y el polvo ocasionado por los trabajos de rehabilitación. Incluso posterior retirada de láminas, recogida y carga sobre contenedor.
Incluye: Colocación de la protección. Retirada de la protección y carga sobre contenedor.
Criterio de medición de proyecto: Volumen medido según documentación gráfica de Proyecto.
Criterio de medición de obra: Se medirá el volumen realmente ejecutado según especificaciones de Proyecto.

| Código | Ud | Descripción | Rendimiento | Precio | Importe |
|---|---|---|---|---|---|
| mt32war020 | m² | Lámina de polietileno transparente, de 0,2 mm de espesor. (material) | 8.159 | 0.61 | 4.98 |
| mt32war030 | m | Cinta plástica autoadhesiva. (material) | 2.045 | 0.14 | 0.29 |
| mo113 | h | Peón de construcción. (mano de obra) | 0.368 | 20.92 | 7.70 |
| % | % | Herramientas | 2 % | 12.97 | 0.26 |
|  |  | Costes directos |  |  | 13.23 |
