# Protección mediante lonas

- Propiedad del archivo: CYPE INGENIEROS, S.A.
- Formato: FIEBDC-3/2002
- Ámbito geográfico: Perú
- Costes indirectos: 3.00 %
- Gastos generales: 13.00 %
- Beneficio industrial: 6.00 %
- IVA: 18.00 %

## 0 Trabajos preliminares

### 0M Amoblamiento

#### 0MP Protección

**0MP050** Ud Protección mediante lonas, láminas de polietileno y tableros de madera, de todos aquellos elementos constructivos de la terraza, que pudieran verse afectados mientras duren de los trabajos de rehabilitación o reforma.
Suministro y colocación de protección mediante lonas, láminas de polietileno y tableros de madera, de todos aquellos elementos constructivos de la terraza (barandas, parapetos, pisos, celosías, etc.) que pudieran verse afectados mientras duren los trabajos de rehabilitación o reforma. Incluso posterior retirada de las protecciones, limpieza, acopio, recogida y carga manual sobre camión o contenedor.
Incluye: Colocación de la protección. Retirada de la protección y carga sobre contenedor.
Criterio de medición de proyecto: Número de unidades previstas, según documentación gráfica de Proyecto.
Criterio de medición de obra: Se medirá el número de unidades realmente ejecutadas según especificaciones de Proyecto.

| Código | Ud | Descripción | Rendimiento | Precio | Importe |
|---|---|---|---|---|---|
| mt32war020 | m² | Lámina de polietileno transparente, de 0,2 mm de espesor. (material) | 10.000 | 0.15 | 1.50 |
| mt32war030 | m | Cinta plástica autoadhesiva. (material) | 10.000 | 0.03 | 0.30 |
| mt08eft010a | m² | Tablero aglomerado hidrófugo, de 19 mm de espesor. (material) | 2.000 | 5.97 | 11.94 |
| mt32war060 | m² | Lona impermeable de protección, de polietileno, con malla de refuerzo y cuerda perimetral de poliamida para el ajuste de la lona. (material) | 10.000 | 3.94 | 39.40 |
| mo113 | h | Peón de construcción. (mano de obra) | 2.407 | 2.75 | 6.62 |
| % | % | Costes directos complementarios | 2 % | 59.76 | 1.20 |
|  |  | Costes directos |  |  | 60.96 |
