# Transporte y retirada de grúa torre de 45 m de flecha y 1200 kg de carga en punta

- Propiedad del archivo: CYPE INGENIEROS, S.A.
- Formato: FIEBDC-3/2002
- Ámbito geográfico: Perú
- Divisa: PEN
- Costes indirectos: 3.00 %
- Gastos generales: 13.00 %
- Beneficio industrial: 6.00 %
- IVA: 18.00 %

## 0 Trabajos preliminares

### 0X Andamios y maquinaria de elevación

#### 0XT Grúas torre

**0XT020** Ud Transporte y retirada de grúa torre de 45 m de flecha y 1200 kg de carga en punta.
Transporte y retirada de grúa torre de obra para elevación y transporte de materiales, de 45 m de flecha y 1200 kg de carga en punta.
Criterio de medición de proyecto: Número de unidades previstas, según documentación gráfica de Proyecto.
Criterio de medición de obra: Se medirá el número de unidades realmente ejecutadas según especificaciones de Proyecto.

| Código | Ud | Descripción | Rendimiento | Precio | Importe |
|---|---|---|---|---|---|
| mq07gto020r | Ud | Transporte y retirada de grúa torre para transporte de materiales de 45 m de flecha y 1200 kg de carga en punta. (maquinaria) | 1.159 | 3313.64 | 3840.51 |
| % | % | Herramientas | 2 % | 3840.51 | 76.81 |
|  |  | Costes directos |  |  | 3917.32 |
