# Falso piso ventilado de concreto armado de 5+4 cm de canto

- Propiedad del archivo: CYPE INGENIEROS, S.A.
- Formato: FIEBDC-3/2002
- Ámbito geográfico: Perú
- Costes indirectos: 3.00 %
- Gastos generales: 13.00 %
- Beneficio industrial: 6.00 %
- IVA: 18.00 %

## A Acondicionamiento del terreno

### AN Nivelación

#### ANS Falsos pisos

**ANS022** m² Falso piso ventilado de concreto armado de 5+4 cm de canto, con sistema de encofrado perdido de polipropileno reciclado, sistema MODÌ, modelo MS 50 "EDING APS", realizado con concreto f'c=210 kg/cm² (21 MPa), no expuesto a ciclos de congelamiento y deshielo, exposición a sulfatos insignificante, sin requerimiento de permeabilidad, no expuesto a cloruros, tamaño máximo del agregado 12,5 mm, consistencia blanda, preparado en obra, y vertido con medios manuales, y malla electrosoldada QE-79 de acero trefilado corrugado ASTM A 82-94 sobre separadores homologados, en capa de compresión de 4 cm de espesor.
Formación de falso piso ventilado de concreto armado de 5+4 cm de canto, con sistema de encofrado perdido de polipropileno reciclado, sistema MODÌ, compuesto por piezas modelo MS 50 "EDING APS", realizado con concreto f'c=210 kg/cm² (21 MPa), no expuesto a ciclos de congelamiento y deshielo, exposición a sulfatos insignificante, sin requerimiento de permeabilidad, no expuesto a cloruros, tamaño máximo del agregado 12,5 mm, consistencia blanda, preparado en obra, y vertido con medios manuales, y malla electrosoldada QE-79 cocada 300x300 mm de acero trefilado corrugado ASTM A 82-94 como armadura de reparto, colocada sobre separadores homologados en capa de compresión de 4 cm de espesor; apoyado todo ello sobre base de concreto pobre (no incluida en este precio). Incluso cortes de piezas, realización de orificios para el paso de tubos de ventilación, canalizaciones y tuberías de las instalaciones, ejecución de juntas de contorno con panel de poliestireno expandido de 2 cm de espesor y emboquillado o conexión de los elementos exteriores (marcos de cajas de registro, sumideros, botes sifónicos, etc.) de las redes de instalaciones ejecutadas bajo el falso piso.
Incluye: Replanteo de las piezas. Colocación y montaje de las piezas. Realización de los orificios de paso. Colocación de los elementos para paso de instalaciones. Colocación de la malla electrosoldada. Vertido y compactación del concreto. Regleado y nivelación de la capa de compresión. Curado del concreto.
Criterio de medición de proyecto: Superficie medida según documentación gráfica de Proyecto.
Criterio de medición de obra: Se medirá la superficie realmente ejecutada según especificaciones de Proyecto, sin deducir la superficie ocupada por las columnas situados dentro de su perímetro.

| Código | Ud | Descripción | Rendimiento | Precio | Importe |
|---|---|---|---|---|---|
| mt07cie010aa | m² | Módulos de polipropileno reciclado, para falsos pisos y losas sanitarias ventiladas, sistema MODÌ, modelo MS 50 "EDING APS", de 58x58x5 cm, para sistema de encofrado perdido. (material) | 1.050 | 5.22 | 5.48 |
| mt07ame090dmg | m² | Malla electrosoldada QE-79 cocada 300x300 mm, con alambres longitudinales de 5,0 mm de diámetro y alambres transversales de 5,0 mm de diámetro, de acero trefilado corrugado ASTM A 82-94, según ASTM A 185-94. (material) | 1.100 | 1.04 | 1.14 |
| mt08aaa010a | m³ | Agua. (material) | 0.011 | 0.87 | 0.01 |
| mt01arg000 | t | Arena cribada para concretos preparados en obra. (material) | 0.035 | 7.18 | 0.25 |
| mt01arg001c | t | Agregado grueso homogeneizado, de tamaño máximo 12,5 mm, para concretos preparados en obra. (material) | 0.039 | 14.41 | 0.56 |
| mt08cem000 | kg | Cemento en sacos, para concreto preparado en obra. (material) | 12.936 | 0.11 | 1.42 |
| mt07aco020g | Ud | Separador homologado para viguetas "in situ" en losas nervadas. (material) | 3.000 | 0.06 | 0.18 |
| mt16pea020b | m² | Panel rígido de poliestireno expandido, mecanizado lateral recto, de 20 mm de espesor, resistencia térmica 0,55 m²K/W, conductividad térmica 0,036 W/(mK), para junta de expansión. (material) | 0.050 | 1.68 | 0.08 |
| op00sie010 |  | Sierra de calar. | 1.000 | 0.00 | 0.00 |
| op00amo010 |  | Amoladora o radial. | 1.000 | 0.00 | 0.00 |
| au00auh040 |  | Vibrador de concreto, eléctrico. | 1.000 | 0.00 | 0.00 |
| mo019 | h | Operario de construcción. (mano de obra) | 0.130 | 4.38 | 0.57 |
| mo075 | h | Oficial de construcción. (mano de obra) | 0.124 | 3.58 | 0.44 |
| mo111 | h | Peón de construcción. (mano de obra) | 0.201 | 3.44 | 0.69 |
| mo110 | h | Peón especializado de construcción. (mano de obra) | 0.072 | 3.51 | 0.25 |
| % | % | Costes directos complementarios | 2 % | 11.07 | 0.22 |
|  |  | Costes directos |  |  | 11.29 |
