# Falso piso ventilado de concreto armado de 10 cm de espesor

- Propiedad del archivo: CYPE INGENIEROS, S.A.
- Formato: FIEBDC-3/2002
- Ámbito geográfico: Perú
- Divisa: PEN
- Costes indirectos: 3.00 %
- Gastos generales: 13.00 %
- Beneficio industrial: 6.00 %
- IVA: 18.00 %

## A Acondicionamiento del terreno

### AN Nivelación

#### ANS Falsos pisos

**ANS023** m² Falso piso ventilado de concreto armado de 10 cm de espesor, con acabado superficial mediante frotacho mecánico, sistema Dren "PANTALLAX", compuesto por lámina drenante nodular de polietileno de alta densidad (PEAD/HDPE), con nódulos de 8 mm de altura, con geotextil de polipropileno de 120 g/m² incorporado, fijada a platea de cimentación existente mediante fijaciones mecánicas; realizado con concreto f'c=210 kg/cm² (21 MPa), no expuesto a ciclos de congelamiento y deshielo, exposición a sulfatos insignificante, sin requerimiento de permeabilidad, no expuesto a cloruros, tamaño máximo del agregado 12,5 mm, consistencia blanda, preparado en obra, y vaciado con medios manuales, y malla electrosoldada QE-79 cocada 300x300 mm de acero trefilado corrugado ASTM A 82-94 como armadura de reparto, colocada sobre separadores homologados. Incluso panel de poliestireno expandido de 3 cm de espesor, para la ejecución de juntas de expansión.
Falso piso ventilado de concreto armado de 10 cm de espesor, con acabado superficial mediante frotacho mecánico, sistema Dren "PANTALLAX", compuesto por lámina drenante nodular de polietileno de alta densidad (PEAD/HDPE), con nódulos de 8 mm de altura, con geotextil de polipropileno de 120 g/m² incorporado, fijada a platea de cimentación existente mediante fijaciones mecánicas; realizado con concreto f'c=210 kg/cm² (21 MPa), no expuesto a ciclos de congelamiento y deshielo, exposición a sulfatos insignificante, sin requerimiento de permeabilidad, no expuesto a cloruros, tamaño máximo del agregado 12,5 mm, consistencia blanda, preparado en obra, y vaciado con medios manuales, y malla electrosoldada QE-79 cocada 300x300 mm de acero trefilado corrugado ASTM A 82-94 como armadura de reparto, colocada sobre separadores homologados. Incluso panel de poliestireno expandido de 3 cm de espesor, para la ejecución de juntas de expansión.
Incluye: Limpieza y preparación de la superficie. Colocación de la lámina drenante. Tendido de niveles mediante toques, maestras de concreto o reglas. Riego de la superficie base. Formación de juntas de construcción y de dilatación. Colocación de la malla electrosoldada con separadores homologados. Preparación del concreto. Vaciado, extendido y vibrado del concreto. Conexión de los elementos exteriores. Curado del concreto. Frotachado mecánico de la superficie.
Criterio de medición de proyecto: Superficie medida según documentación gráfica de Proyecto.
Criterio de medición de obra: Se medirá la superficie realmente ejecutada según especificaciones de Proyecto, sin deducir la superficie ocupada por las columnas situados dentro de su perímetro.

| Código | Ud | Descripción | Rendimiento | Precio | Importe |
|---|---|---|---|---|---|
| mt14gsp010a | m² | Lámina drenante nodular de polietileno de alta densidad (PEAD/HDPE), con nódulos de 8 mm de altura, con geotextil de polipropileno de 120 g/m² incorporado, resistencia a la compresión 200 kN/m² según ISO 604 y capacidad de drenaje 4,8 l/(s·m). (material) | 1.050 | 12.50 | 13.13 |
| mt08var060 | kg | Puntas de acero de 20x100 mm. (material) | 0.100 | 20.20 | 2.02 |
| mt07ame090dmg | m² | Malla electrosoldada QE-79 cocada 300x300 mm, con alambres longitudinales de 5 mm de diámetro y alambres transversales de 5,0 mm de diámetro, de acero trefilado corrugado ASTM A 82-94, según ASTM A 185. (material) | 1.100 | 4.69 | 5.16 |
| mt08aaa010a | m³ | Agua. (material) | 0.021 | 4.32 | 0.09 |
| mt01arg000b | m³ | Arena cribada. (material) | 0.052 | 39.74 | 2.07 |
| mt01arg001be | m³ | Agregado grueso homogeneizado de tamaño máximo 12,5 mm. (material) | 0.065 | 54.06 | 3.51 |
| mt08cem000b | kg | Cemento gris en sacos. (material) | 46.579 | 0.43 | 20.03 |
| mt07aco020g | Ud | Separador homologado para viguetas "in situ" en losas nervadas. (material) | 3.000 | 0.16 | 0.48 |
| mt16pea020c | m² | Panel rígido de poliestireno expandido, mecanizado lateral recto, de 30 mm de espesor, resistencia térmica 0,8 m²K/W, conductividad térmica 0,036 W/(mK), para junta de expansión. (material) | 0.050 | 9.51 | 0.48 |
| mq04dua020b | h | Dumper de descarga frontal de 2 t de carga útil. (maquinaria) | 0.022 | 25.60 | 0.56 |
| mq06vib020 | h | Regla vibrante de 3 m. (maquinaria) | 0.098 | 12.89 | 1.26 |
| mq06fra010 | h | Frotacho mecánico de concreto. (maquinaria) | 0.642 | 14.00 | 8.99 |
| mq06cor020 | h | Equipo para corte de juntas en falsos pisos de concreto. (maquinaria) | 0.117 | 26.24 | 3.07 |
| mq06hor010 | h | Mezcladora de concreto. (maquinaria) | 0.077 | 4.64 | 0.36 |
| op00sie010 |  | Sierra de calar. | 1.000 | 0.00 | 0.00 |
| mo020 | h | Operario de construcción. (mano de obra) | 0.367 | 21.28 | 7.81 |
| mo077 | h | Oficial de construcción. (mano de obra) | 0.367 | 14.69 | 5.39 |
| mo113 | h | Peón de construcción. (mano de obra) | 0.537 | 14.11 | 7.58 |
| mo112 | h | Peón especializado de construcción. (mano de obra) | 0.170 | 14.36 | 2.44 |
| % | % | Herramientas | 2 % | 84.43 | 1.69 |
|  |  | Costes directos |  |  | 86.12 |
