# Caja de registro de paso enterrada

- Propiedad del archivo: CYPE INGENIEROS, S.A.
- Formato: FIEBDC-3/2002
- Ámbito geográfico: Perú
- Divisa: PEN
- Costes indirectos: 3.00 %
- Gastos generales: 13.00 %
- Beneficio industrial: 6.00 %
- IVA: 18.00 %

## A Acondicionamiento del terreno

### AS Red de desagüe

#### ASA Cajas de registro

**ASA011** Ud Caja de registro de paso enterrada, de concreto simple "in situ" f'c=315 kg/cm² (31 MPa), no expuesto a ciclos de congelamiento y deshielo, exposición a sulfatos severa, con baja permeabilidad en exposición al agua, no expuesto a cloruros, tamaño máximo del agregado 19 mm, consistencia blanda, de dimensiones interiores 60x60x60 cm, sobre falso piso de concreto simple de 15 cm de espesor, formación de pendiente mínima del 2%, con el mismo tipo de concreto, cerrada superiormente con tapa prefabricada de concreto armado con cierre hermético al paso de los olores mefíticos; previa excavación con medios manuales y posterior relleno del trasdós con material granular. Incluso molde reutilizable de plancha metálica amortizable en 20 usos y colector de conexión de PVC, de tres entradas y una salida, con tapa de registro, para encuentros.
Caja de registro de paso enterrada, de concreto simple "in situ" f'c=315 kg/cm² (31 MPa), no expuesto a ciclos de congelamiento y deshielo, exposición a sulfatos severa, con baja permeabilidad en exposición al agua, no expuesto a cloruros, tamaño máximo del agregado 19 mm, consistencia blanda, de dimensiones interiores 60x60x60 cm, sobre falso piso de concreto simple de 15 cm de espesor, formación de pendiente mínima del 2%, con el mismo tipo de concreto, cerrada superiormente con tapa prefabricada de concreto armado con cierre hermético al paso de los olores mefíticos; previa excavación con medios manuales y posterior relleno del trasdós con material granular. Incluso molde reutilizable de plancha metálica amortizable en 20 usos y colector de conexión de PVC, de tres entradas y una salida, con tapa de registro, para encuentros.
Incluye: Replanteo. Excavación con medios manuales. Eliminación de las tierras sueltas del fondo de la excavación. Vaciado y compactación del concreto en formación de falso piso. Colocación del molde reutilizable. Vaciado y compactación del concreto en formación de la caja de registro. Retirada del molde. Conexionado de los colectores a la caja de registro. Relleno de concreto para formación de pendientes. Colocación del colector de conexión de PVC en el fondo de la caja de registro. Colocación de la tapa y los accesorios. Relleno del trasdós. Comprobación de su correcto funcionamiento.
Criterio de medición de proyecto: Número de unidades previstas, según documentación gráfica de Proyecto.
Criterio de medición de obra: Se medirá el número de unidades realmente ejecutadas según especificaciones de Proyecto.

| Código | Ud | Descripción | Rendimiento | Precio | Importe |
|---|---|---|---|---|---|
| mt10hmf055ftb | m³ | Concreto simple f'c=315 kg/cm² (31 MPa), no expuesto a ciclos de congelamiento y deshielo, exposición a sulfatos severa, con baja permeabilidad en exposición al agua, no expuesto a cloruros, tamaño máximo del agregado 19 mm, consistencia blanda, premezclado en planta, según el Reglamento Nacional de Edificaciones NTE E.060. (material) | 0.349 | 258.67 | 90.28 |
| mt11var130 | Ud | Colector de conexión de PVC, con tres entradas y una salida, con tapa de registro. (material) | 1.000 | 129.46 | 129.46 |
| mt08epr030c | Ud | Molde reutilizable para formación de cajas de registro de sección cuadrada de 60x60x60 cm, de plancha metálica, incluso accesorios de montaje. (material) | 0.050 | 1061.74 | 53.09 |
| mt11arf010b | Ud | Tapa de concreto armado prefabricada, 60x60x5 cm. (material) | 1.000 | 60.41 | 60.41 |
| mt01arr010a | t | Grava de cantera, de 19 a 25 mm de diámetro. (material) | 0.581 | 23.41 | 13.60 |
| au00auh040 |  | Vibrador de concreto, eléctrico. | 1.000 | 0.00 | 0.00 |
| mo020 | h | Operario de construcción. (mano de obra) | 1.594 | 21.66 | 34.53 |
| mo113 | h | Peón de construcción. (mano de obra) | 2.780 | 14.43 | 40.12 |
| % | % | Herramientas | 2 % | 421.49 | 8.43 |
|  |  | Costes directos |  |  | 429.92 |
