# Caja de registro a pie de bajante enterrada

- Propiedad del archivo: CYPE INGENIEROS, S.A.
- Formato: FIEBDC-3/2002
- Ámbito geográfico: Perú
- Divisa: PEN
- Costes indirectos: 3.00 %
- Gastos generales: 13.00 %
- Beneficio industrial: 6.00 %
- IVA: 18.00 %

## A Acondicionamiento del terreno

### AS Red de desagüe

#### ASA Cajas de registro

**ASA011** Ud Caja de registro a pie de bajante enterrada, de concreto simple "in situ" f'c=315 kg/cm² (31 MPa), no expuesto a ciclos de congelamiento y deshielo, exposición a sulfatos severa, con baja permeabilidad en exposición al agua, no expuesto a cloruros, tamaño máximo del agregado 19 mm, consistencia blanda, de dimensiones interiores 50x50x50 cm, sobre falso piso de concreto simple de 15 cm de espesor, formación de pendiente mínima del 2%, con el mismo tipo de concreto, con codo de PVC de 45° colocado en dado de concreto, para evitar el golpe de bajada en la pendiente del falso piso, cerrada superiormente con marco y tapa de fundición carga de rotura 125 kN. Incluso molde reutilizable de plancha metálica amortizable en 20 usos.
Caja de registro a pie de bajante enterrada, de concreto simple "in situ" f'c=315 kg/cm² (31 MPa), no expuesto a ciclos de congelamiento y deshielo, exposición a sulfatos severa, con baja permeabilidad en exposición al agua, no expuesto a cloruros, tamaño máximo del agregado 19 mm, consistencia blanda, de dimensiones interiores 50x50x50 cm, sobre falso piso de concreto simple de 15 cm de espesor, formación de pendiente mínima del 2%, con el mismo tipo de concreto, con codo de PVC de 45° colocado en dado de concreto, para evitar el golpe de bajada en la pendiente del falso piso, cerrada superiormente con marco y tapa de fundición carga de rotura 125 kN. Incluso molde reutilizable de plancha metálica amortizable en 20 usos.
Incluye: Replanteo. Vaciado y compactación del concreto en formación de falso piso. Colocación del molde reutilizable. Vaciado y compactación del concreto en formación de la caja de registro. Retirada del molde. Conexionado de los colectores a la caja de registro. Relleno de concreto para formación de pendientes. Colocación del codo de PVC en el dado de concreto. Colocación de la tapa y los accesorios. Comprobación de su correcto funcionamiento.
Criterio de medición de proyecto: Número de unidades previstas, según documentación gráfica de Proyecto.
Criterio de medición de obra: Se medirá el número de unidades realmente ejecutadas según especificaciones de Proyecto.
Criterio de valoración económica: El precio no incluye la excavación ni el relleno del trasdós.

| Código | Ud | Descripción | Rendimiento | Precio | Importe |
|---|---|---|---|---|---|
| mt10hmf055ftb | m³ | Concreto simple f'c=315 kg/cm² (31 MPa), no expuesto a ciclos de congelamiento y deshielo, exposición a sulfatos severa, con baja permeabilidad en exposición al agua, no expuesto a cloruros, tamaño máximo del agregado 19 mm, consistencia blanda, premezclado en planta, según el Reglamento Nacional de Edificaciones NTE E.060. (material) | 0.270 | 258.67 | 69.84 |
| mt11ppl030a | Ud | Codo 87°30' de PVC liso, D=125 mm. (material) | 1.000 | 31.68 | 31.68 |
| mt08epr030b | Ud | Molde reutilizable para formación de cajas de registro de sección cuadrada de 50x50x50 cm, de plancha metálica, incluso accesorios de montaje. (material) | 0.050 | 659.34 | 32.97 |
| mt11tfa010b | Ud | Marco y tapa de fundición, 50x50 cm, para caja de registro modular, carga de rotura 125 kN. (material) | 1.000 | 137.75 | 137.75 |
| au00auh040 |  | Vibrador de concreto, eléctrico. | 1.000 | 0.00 | 0.00 |
| mo020 | h | Operario de construcción. (mano de obra) | 1.538 | 21.66 | 33.31 |
| mo113 | h | Peón de construcción. (mano de obra) | 1.105 | 14.43 | 15.95 |
| % | % | Herramientas | 2 % | 321.50 | 6.43 |
|  |  | Costes directos |  |  | 327.93 |
