# Formación de encofrado perdido de albañilería de bloque de concreto, de 12 cm de espesor, en zapata de cimentación

- Propiedad del archivo: CYPE INGENIEROS, S.A.
- Formato: FIEBDC-3/2002
- Ámbito geográfico: Perú
- Costes indirectos: 3.00 %
- Gastos generales: 13.00 %
- Beneficio industrial: 6.00 %
- IVA: 18.00 %

## C Cimentaciones

### CS Superficiales

#### CSZ Zapatas

**CSZ020** m² Formación de encofrado perdido de albañilería de bloque de concreto, de 12 cm de espesor, en zapata de cimentación.
Formación de encofrado perdido de albañilería de 12 cm de espesor, realizada con bloque hueco de concreto gris de 40x20x12 cm, para revestir, y recibida con mortero de cemento 1:6, en zapata de cimentación. Incluso parte proporcional de ejecución de encuentros.
Incluye: Replanteo. Colocación y aplomado de miras en las esquinas. Tendido de hilos entre miras. Colocación de las piezas por hiladas a nivel.
Criterio de medición de proyecto: Superficie medida según documentación gráfica de Proyecto.
Criterio de medición de obra: Se medirá la superficie de concreto en contacto con el encofrado realmente ejecutada según especificaciones de Proyecto.

| Código | Ud | Descripción | Rendimiento | Precio | Importe |
|---|---|---|---|---|---|
| mt02bhg010b | Ud | Bloque hueco de concreto, para revestir, color gris, 40x20x12 cm, resistencia normalizada R10 (10 N/mm²), incluso parte proporcional de piezas especiales: espirales y medios. (material) | 12.600 | 0.46 | 5.80 |
| mt09mor010c | m³ | Mortero de cemento CEM II/B-P 32,5 N tipo M-5, confeccionado en obra con 250 kg/m³ de cemento y una proporción en volumen 1/6. (material) | 0.009 | 118.22 | 1.06 |
| mo019 | h | Operario de construcción. (mano de obra) | 0.662 | 4.38 | 2.90 |
| mo111 | h | Peón de construcción. (mano de obra) | 0.331 | 3.44 | 1.14 |
| % | % | Costes directos complementarios | 2 % | 10.90 | 0.22 |
|  |  | Costes directos |  |  | 11.12 |
