# Demolición de muro de contención de concreto armado con martillo neumático y equipo de oxicorte, y carga mecánica sobre camión o contenedor

- Propiedad del archivo: CYPE INGENIEROS, S.A.
- Formato: FIEBDC-3/2002
- Ámbito geográfico: Perú
- Divisa: PEN
- Costes indirectos: 3.00 %
- Gastos generales: 13.00 %
- Beneficio industrial: 6.00 %
- IVA: 18.00 %

## D Demoliciones

### DD Cimentaciones

#### DDC Muros de contención

**DDC020** m³ Demolición de muro de contención de concreto armado con martillo neumático y equipo de oxicorte, y carga mecánica sobre camión o contenedor.
Demolición de muro de contención de concreto armado con martillo neumático y equipo de oxicorte, y carga mecánica sobre camión o contenedor.
Incluye: Demolición del elemento. Corte de las armaduras. Fragmentación de los escombros en piezas manejables. Retirada y acopio de escombros. Limpieza de los restos de obra. Carga mecánica de escombros sobre camión o contenedor.
Criterio de medición de proyecto: Volumen medido según documentación gráfica de Proyecto.
Criterio de medición de obra: Se medirá el volumen realmente demolido según especificaciones de Proyecto.

| Código | Ud | Descripción | Rendimiento | Precio | Importe |
|---|---|---|---|---|---|
| mq05mai030 | h | Martillo neumático. (maquinaria) | 4.637 | 11.26 | 52.21 |
| mq05pdm010a | h | Compresor portátil eléctrico 2 m³/min de caudal. (maquinaria) | 2.318 | 10.52 | 24.39 |
| mq01ret010 | h | Miniretrocargadora sobre neumáticos de 15 kW. (maquinaria) | 0.162 | 113.08 | 18.32 |
| mq08sol010 | h | Equipo de oxicorte, con acetileno como combustible y oxígeno como comburente. (maquinaria) | 1.391 | 20.35 | 28.31 |
| mo019 | h | Operario soldador. (mano de obra) | 1.838 | 21.95 | 40.34 |
| mo112 | h | Peón especializado de construcción. (mano de obra) | 4.594 | 14.67 | 67.39 |
| mo113 | h | Peón de construcción. (mano de obra) | 3.063 | 14.43 | 44.20 |
| % | % | Herramientas | 2 % | 275.16 | 5.50 |
|  |  | Costes directos |  |  | 280.66 |
