# Demolición de columna de piedra labrada de más de 2500 cm² de sección, con medios manuales y carga manual sobre camión o contenedor

- Propiedad del archivo: CYPE INGENIEROS, S.A.
- Formato: FIEBDC-3/2002
- Ámbito geográfico: Perú
- Divisa: PEN
- Costes indirectos: 3.00 %
- Gastos generales: 13.00 %
- Beneficio industrial: 6.00 %
- IVA: 18.00 %

## D Demoliciones

### DE Estructuras

#### DEC Cantería

**DEC030** m Demolición de columna de piedra labrada de más de 2500 cm² de sección, con medios manuales y carga manual sobre camión o contenedor.
Demolición de columna de piedra labrada de más de 2500 cm² de sección, con medios manuales y carga manual sobre camión o contenedor.
Incluye: Demolición del elemento. Fragmentación de los escombros en piezas manejables. Retirada y acopio de escombros. Limpieza de los restos de obra. Carga manual de escombros sobre camión o contenedor.
Criterio de medición de proyecto: Longitud medida según documentación gráfica de Proyecto.
Criterio de medición de obra: Se medirá la longitud realmente demolida según especificaciones de Proyecto.

| Código | Ud | Descripción | Rendimiento | Precio | Importe |
|---|---|---|---|---|---|
| mo112 | h | Peón especializado de construcción. (mano de obra) | 7.287 | 14.67 | 106.90 |
| mo113 | h | Peón de construcción. (mano de obra) | 7.287 | 14.43 | 105.15 |
| % | % | Herramientas | 2 % | 212.05 | 4.24 |
|  |  | Costes directos |  |  | 216.29 |
