# Demolición de muro de albañilería de ladrillo cerámico hueco, revestida, con medios manuales, y carga manual sobre camión o contenedor

- Propiedad del archivo: CYPE INGENIEROS, S.A.
- Formato: FIEBDC-3/2002
- Ámbito geográfico: Perú
- Divisa: PEN
- Costes indirectos: 3.00 %
- Gastos generales: 13.00 %
- Beneficio industrial: 6.00 %
- IVA: 18.00 %

## D Demoliciones

### DE Estructuras

#### DEF Albañilería

**DEF040** m³ Demolición de muro de albañilería de ladrillo cerámico hueco, revestida, con medios manuales, y carga manual sobre camión o contenedor.
Demolición de muro de albañilería de ladrillo cerámico hueco, revestida, con medios manuales, y carga manual sobre camión o contenedor.
Incluye: Demolición del muro de albañilería y sus revestimientos. Fragmentación de los escombros en piezas manejables. Retirada y acopio de escombros. Limpieza de los restos de obra. Carga manual de escombros sobre camión o contenedor.
Criterio de medición de proyecto: Volumen medido según documentación gráfica de Proyecto.
Criterio de medición de obra: Se medirá el volumen realmente demolido según especificaciones de Proyecto.
Criterio de valoración económica: El precio incluye la demolición del revestimiento.

| Código | Ud | Descripción | Rendimiento | Precio | Importe |
|---|---|---|---|---|---|
| mo112 | h | Peón especializado de construcción. (mano de obra) | 2.416 | 14.67 | 35.44 |
| mo113 | h | Peón de construcción. (mano de obra) | 2.416 | 14.43 | 34.86 |
| % | % | Herramientas | 2 % | 70.30 | 1.41 |
|  |  | Costes directos |  |  | 71.71 |
