# Demolición de cáscara de albañilería de ladrillo cerámico macizo de 1 pie de espesor, con martillo neumático, y carga manual sobre camión o contenedor

- Propiedad del archivo: CYPE INGENIEROS, S.A.
- Formato: FIEBDC-3/2002
- Ámbito geográfico: Perú
- Divisa: PEN
- Costes indirectos: 3.00 %
- Gastos generales: 13.00 %
- Beneficio industrial: 6.00 %
- IVA: 18.00 %

## D Demoliciones

### DE Estructuras

#### DEF Albañilería

**DEF050** m² Demolición de cáscara de albañilería de ladrillo cerámico macizo de 1 pie de espesor, con martillo neumático, y carga manual sobre camión o contenedor.
Demolición de cáscara de albañilería de ladrillo cerámico macizo de 1 pie de espesor, con martillo neumático, y carga manual sobre camión o contenedor.
Incluye: Demolición del elemento. Fragmentación de los escombros en piezas manejables. Retirada y acopio de escombros. Limpieza de los restos de obra. Carga manual de escombros sobre camión o contenedor.
Criterio de medición de proyecto: Superficie medida por su intradós en verdadera magnitud, según documentación gráfica de Proyecto.
Criterio de medición de obra: Se medirá, por el intradós, la superficie realmente demolida según especificaciones de Proyecto.

| Código | Ud | Descripción | Rendimiento | Precio | Importe |
|---|---|---|---|---|---|
| mq05mai030 | h | Martillo neumático. (maquinaria) | 0.325 | 11.26 | 3.66 |
| mq05pdm110 | h | Compresor portátil diesel media presión 10 m³/min. (maquinaria) | 0.162 | 19.11 | 3.10 |
| mo112 | h | Peón especializado de construcción. (mano de obra) | 0.430 | 14.67 | 6.31 |
| mo113 | h | Peón de construcción. (mano de obra) | 0.215 | 14.43 | 3.10 |
| % | % | Herramientas | 2 % | 16.17 | 0.32 |
|  |  | Costes directos |  |  | 16.49 |
