# Demolición de cerramiento de fachada formado por paneles prefabricados de concreto de hasta 20 cm de espesor

- Propiedad del archivo: CYPE INGENIEROS, S.A.
- Formato: FIEBDC-3/2002
- Ámbito geográfico: Perú
- Divisa: PEN
- Costes indirectos: 3.00 %
- Gastos generales: 13.00 %
- Beneficio industrial: 6.00 %
- IVA: 18.00 %

## D Demoliciones

### DF Fachadas

#### DFP Pesadas

**DFP010** m² Demolición de cerramiento de fachada formado por paneles prefabricados de concreto de hasta 20 cm de espesor, dispuestos en posición vertical, con medios mecánicos, sin deteriorar los elementos constructivos a los que están sujetos, y carga mecánica sobre camión o contenedor.
Demolición de cerramiento de fachada formado por paneles prefabricados de concreto de hasta 20 cm de espesor, dispuestos en posición vertical, con medios mecánicos, sin deteriorar los elementos constructivos a los que están sujetos, y carga mecánica sobre camión o contenedor.
Incluye: Demolición del elemento. Fragmentación de los escombros en piezas manejables. Retirada y acopio de escombros. Limpieza de los restos de obra. Carga mecánica de escombros sobre camión o contenedor.
Criterio de medición de proyecto: Superficie medida según documentación gráfica de Proyecto.
Criterio de medición de obra: Se medirá la superficie realmente demolida según especificaciones de Proyecto.

| Código | Ud | Descripción | Rendimiento | Precio | Importe |
|---|---|---|---|---|---|
| mq05mai030 | h | Martillo neumático. (maquinaria) | 0.296 | 11.26 | 3.33 |
| mq05pdm110 | h | Compresor portátil diesel media presión 10 m³/min. (maquinaria) | 0.148 | 19.11 | 2.83 |
| mq01pan010a | h | Pala cargadora sobre neumáticos de 120 kW/1,9 m³. (maquinaria) | 0.002 | 111.09 | 0.22 |
| mq07gte010f | h | Grúa autopropulsada de brazo telescópico con una capacidad de elevación de 60 t y 58 m de altura máxima de trabajo. (maquinaria) | 0.059 | 312.04 | 18.41 |
| mq08sol010 | h | Equipo de oxicorte, con acetileno como combustible y oxígeno como comburente. (maquinaria) | 0.059 | 20.35 | 1.20 |
| mo019 | h | Operario soldador. (mano de obra) | 0.078 | 21.95 | 1.71 |
| mo112 | h | Peón especializado de construcción. (mano de obra) | 0.157 | 14.67 | 2.30 |
| mo113 | h | Peón de construcción. (mano de obra) | 0.392 | 14.43 | 5.66 |
| % | % | Herramientas | 2 % | 35.66 | 0.71 |
|  |  | Costes directos |  |  | 36.37 |
