# Arranque de remate de muro de piedra natural para cubrición de muros, con medios manuales, y carga manual de escombros sobre camión o contenedor

- Propiedad del archivo: CYPE INGENIEROS, S.A.
- Formato: FIEBDC-3/2002
- Ámbito geográfico: Perú
- Costes indirectos: 3.00 %
- Gastos generales: 13.00 %
- Beneficio industrial: 6.00 %
- IVA: 18.00 %

## D Demoliciones

### DF Fachadas

#### DFR Detalles de fachada

**DFR010** m Arranque de remate de muro de piedra natural para cubrición de muros, con medios manuales, y carga manual de escombros sobre camión o contenedor.
Arranque de remate de muro para cubrición de muros, formada por piezas de piedra natural, con medios manuales, sin deteriorar los elementos constructivos contiguos. Incluso parte proporcional de limpieza, acopio, remoción y carga manual de escombros sobre camión o contenedor.
Incluye: Arranque de los elementos. Retirada y acopio del material arrancado. Limpieza de los restos de obra. Carga del material arrancado y los restos de obra sobre camión o contenedor.
Criterio de medición de proyecto: Longitud medida según documentación gráfica de Proyecto.
Criterio de medición de obra: Se medirá la longitud realmente demolida según especificaciones de Proyecto.

| Código | Ud | Descripción | Rendimiento | Precio | Importe |
|---|---|---|---|---|---|
| mo111 | h | Peón de construcción. (mano de obra) | 0.299 | 3.44 | 1.03 |
| % | % | Costes directos complementarios | 2 % | 1.03 | 0.02 |
|  |  | Costes directos |  |  | 1.05 |
