# Demolición de alféizar de piedra natural con medios manuales, y carga manual de escombros sobre camión o contenedor

- Propiedad del archivo: CYPE INGENIEROS, S.A.
- Formato: FIEBDC-3/2002
- Ámbito geográfico: Perú
- Costes indirectos: 3.00 %
- Gastos generales: 13.00 %
- Beneficio industrial: 6.00 %
- IVA: 18.00 %

## D Demoliciones

### DF Fachadas

#### DFR Detalles de fachada

**DFR100** m Demolición de alféizar de piedra natural con medios manuales, y carga manual de escombros sobre camión o contenedor.
Demolición de alféizar de piedra natural situado entre las jambas del hueco cubriendo los alféizares con medios manuales sin deteriorar los elementos constructivos contiguos. Incluso parte proporcional de limpieza, acopio, remoción y carga manual de escombros sobre camión o contenedor.
Incluye: Demolición de los elementos. Retirada y acopio de escombros. Limpieza de los restos de obra. Carga de escombros sobre camión o contenedor.
Criterio de medición de proyecto: Longitud medida según documentación gráfica de Proyecto.
Criterio de medición de obra: Se medirá la longitud realmente demolida según especificaciones de Proyecto.

| Código | Ud | Descripción | Rendimiento | Precio | Importe |
|---|---|---|---|---|---|
| mq06hor010 | h | Mezcladora de concreto. (maquinaria) | 0.017 | 1.72 | 0.03 |
| mo019 | h | Operario de construcción. (mano de obra) | 0.180 | 4.38 | 0.79 |
| mo111 | h | Peón de construcción. (mano de obra) | 0.180 | 3.44 | 0.62 |
| % | % | Costes directos complementarios | 2 % | 1.44 | 0.03 |
|  |  | Costes directos |  |  | 1.47 |
