# Demolición de tabique interior de albañilería armada de bloques de vidrio moldeado de 40 cm de espesor

- Propiedad del archivo: CYPE INGENIEROS, S.A.
- Formato: FIEBDC-3/2002
- Ámbito geográfico: Perú
- Divisa: PEN
- Costes indirectos: 3.00 %
- Gastos generales: 13.00 %
- Beneficio industrial: 6.00 %
- IVA: 18.00 %

## D Demoliciones

### DP Tabiques

#### DPT Tabiquería de albañilería

**DPT040** m² Demolición de tabique interior de albañilería armada de bloques de vidrio moldeado de 40 cm de espesor, con medios manuales, sin afectar a la estabilidad de los elementos constructivos contiguos, y carga manual sobre camión o contenedor.
Demolición de tabique interior de albañilería armada de bloques de vidrio moldeado de 40 cm de espesor, con medios manuales, sin afectar a la estabilidad de los elementos constructivos contiguos, y carga manual sobre camión o contenedor.
Incluye: Demolición del elemento. Fragmentación de los escombros en piezas manejables. Retirada y acopio de escombros. Limpieza de los restos de obra. Carga manual de escombros sobre camión o contenedor.
Criterio de medición de proyecto: Superficie medida según documentación gráfica de Proyecto.
Criterio de medición de obra: Se medirá la superficie realmente demolida según especificaciones de Proyecto.
Criterio de valoración económica: El precio incluye el desmontaje previo de las hojas de la carpintería.

| Código | Ud | Descripción | Rendimiento | Precio | Importe |
|---|---|---|---|---|---|
| mo113 | h | Peón de construcción. (mano de obra) | 0.901 | 14.43 | 13.00 |
| % | % | Herramientas | 2 % | 13.00 | 0.26 |
|  |  | Costes directos |  |  | 13.26 |
