# Retirada de material de relleno en junta estructural en techo plano, con medios manuales, y carga manual sobre camión o contenedor

- Propiedad del archivo: CYPE INGENIEROS, S.A.
- Formato: FIEBDC-3/2002
- Ámbito geográfico: Perú
- Divisa: PEN
- Costes indirectos: 3.00 %
- Gastos generales: 13.00 %
- Beneficio industrial: 6.00 %
- IVA: 18.00 %

## D Demoliciones

### DQ Techos

#### DQS Puntos singulares

**DQS010** m Retirada de material de relleno en junta estructural en techo plano, con medios manuales, y carga manual sobre camión o contenedor.
Retirada de material de relleno en junta estructural en techo plano, con medios manuales, y carga manual sobre camión o contenedor.
Incluye: Retirada del elemento. Acopio del material retirado. Limpieza de los restos de obra. Carga manual del material retirado y restos de obra sobre camión o contenedor.
Criterio de medición de proyecto: Longitud medida según documentación gráfica de Proyecto.
Criterio de medición de obra: Se medirá la longitud realmente desmontada según especificaciones de Proyecto.

| Código | Ud | Descripción | Rendimiento | Precio | Importe |
|---|---|---|---|---|---|
| mo113 | h | Peón de construcción. (mano de obra) | 0.076 | 14.43 | 1.10 |
| % | % | Herramientas | 2 % | 1.10 | 0.02 |
|  |  | Costes directos |  |  | 1.12 |
