# Demolición de estructura metálica ligera autoportante de techo inclinado a un agua

- Propiedad del archivo: CYPE INGENIEROS, S.A.
- Formato: FIEBDC-3/2002
- Ámbito geográfico: Perú
- Divisa: PEN
- Costes indirectos: 3.00 %
- Gastos generales: 13.00 %
- Beneficio industrial: 6.00 %
- IVA: 18.00 %

## D Demoliciones

### DQ Techos

#### DQT Inclinados

**DQT010** m² Demolición de estructura metálica ligera autoportante de techo inclinado a un agua, con equipo de oxicorte, sin afectar a la estabilidad de los elementos constructivos sobre los que se apoya, y carga manual sobre camión o contenedor.
Demolición de estructura metálica ligera autoportante de techo inclinado a un agua, con equipo de oxicorte, sin afectar a la estabilidad de los elementos constructivos sobre los que se apoya, y carga manual sobre camión o contenedor.
Incluye: Demolición del elemento. Fragmentación de los escombros en piezas manejables. Retirada y acopio de escombros. Limpieza de los restos de obra. Carga manual de escombros sobre camión o contenedor.
Criterio de medición de proyecto: Superficie medida según documentación gráfica de Proyecto.
Criterio de medición de obra: Se medirá la superficie realmente demolida según especificaciones de Proyecto.

| Código | Ud | Descripción | Rendimiento | Precio | Importe |
|---|---|---|---|---|---|
| mq08sol010 | h | Equipo de oxicorte, con acetileno como combustible y oxígeno como comburente. (maquinaria) | 0.232 | 20.35 | 4.72 |
| mo019 | h | Operario soldador. (mano de obra) | 0.304 | 21.95 | 6.67 |
| mo113 | h | Peón de construcción. (mano de obra) | 1.520 | 14.43 | 21.93 |
| % | % | Herramientas | 2 % | 33.32 | 0.67 |
|  |  | Costes directos |  |  | 33.99 |
