# Demolición de planchas de piedra natural y desmontaje del sistema mecánico de anclaje al paramento de fachada, con medios manuales y carga manual de escombros sobre camión o contenedor

- Propiedad del archivo: CYPE INGENIEROS, S.A.
- Formato: FIEBDC-3/2002
- Ámbito geográfico: Perú
- Costes indirectos: 3.00 %
- Gastos generales: 13.00 %
- Beneficio industrial: 6.00 %
- IVA: 18.00 %

## D Demoliciones

### DR Revestimientos y trasdosados

#### DRC Enchapados

**DRC020** m² Demolición de planchas de piedra natural y desmontaje del sistema mecánico de anclaje al paramento de fachada, con medios manuales y carga manual de escombros sobre camión o contenedor.
Demolición de planchas de piedra natural y desmontaje del sistema mecánico de anclaje al paramento de fachada, con medios manuales, sin afectar a la estabilidad del paramento. Incluso parte proporcional de demolición de alféizar, remates de muro, jambas y dinteles de cualquier tipo; limpieza, acopio, remoción y carga manual de escombros sobre camión o contenedor.
Incluye: Demolición del revestimiento. Desmontaje del sistema de anclaje. Retirada y acopio de escombros. Limpieza de los restos de obra. Carga de escombros sobre camión o contenedor.
Criterio de medición de proyecto: Superficie medida según documentación gráfica de Proyecto.
Criterio de medición de obra: Se medirá la superficie realmente demolida según especificaciones de Proyecto.

| Código | Ud | Descripción | Rendimiento | Precio | Importe |
|---|---|---|---|---|---|
| mo020 | h | Operario de construcción. (mano de obra) | 0.423 | 4.19 | 1.77 |
| mo113 | h | Peón de construcción. (mano de obra) | 0.423 | 2.75 | 1.16 |
| % | % | Costes directos complementarios | 2 % | 2.93 | 0.06 |
|  |  | Costes directos |  |  | 2.99 |
