# Desmontaje de inodoro independiente, y accesorios, con medios manuales y carga manual del material desmontado sobre camión o contenedor

- Propiedad del archivo: CYPE INGENIEROS, S.A.
- Formato: FIEBDC-3/2002
- Ámbito geográfico: Perú
- Costes indirectos: 3.00 %
- Gastos generales: 13.00 %
- Beneficio industrial: 6.00 %
- IVA: 16.00 %

## D Demoliciones

### DS Amoblamiento

#### DSM Baños

**DSM010** Ud Desmontaje de inodoro independiente, y accesorios, con medios manuales y carga manual del material desmontado sobre camión o contenedor.
Incluye: Desmontaje manual de los elementos. Obturación de las conducciones que conectan con el elemento. Retirada y acopio del material desmontado. Limpieza de los restos de obra. Carga del material desmontado y restos de obra sobre camión o contenedor.

| Código | Ud | Descripción | Rendimiento | Precio | Importe |
|---|---|---|---|---|---|
| mo006 | h | Operario plomero. (mano de obra) | 0.896 | 4.35 | 3.90 |
| mo104 | h | Peón de construcción. (mano de obra) | 0.784 | 3.28 | 2.57 |
| % | % | Costes directos complementarios | 2 % | 6.47 | 0.13 |
|  |  | Costes directos |  |  | 6.60 |
