# Desmontaje de lavamanos con semipedestal, grifería y accesorios, con medios manuales, acopio del material desmontado y posterior montaje

- Propiedad del archivo: CYPE INGENIEROS, S.A.
- Formato: FIEBDC-3/2002
- Ámbito geográfico: Perú
- Costes indirectos: 3.00 %
- Gastos generales: 13.00 %
- Beneficio industrial: 6.00 %
- IVA: 16.00 %

## D Demoliciones

### DS Amoblamiento

#### DSM Baños

**DSM010** Ud Desmontaje de lavamanos con semipedestal, grifería y accesorios, con medios manuales, acopio del material desmontado y posterior montaje.
Incluye: Desmontaje manual de los elementos. Acopio y protección en obra del material que se vaya a volver a montar. Colocación de los elementos de fijación. Nivelación, aplomado y colocación del aparato. Conexión a la red de evacuación. Montaje de la grifería. Conexión a las redes de agua fría y caliente. Montaje de accesorios y complementos. Retirada y acopio de escombros. Limpieza de los restos de obra. Carga de escombros sobre camión o contenedor. Sellado de juntas.

| Código | Ud | Descripción | Rendimiento | Precio | Importe |
|---|---|---|---|---|---|
| mt30www010 | Ud | Material auxiliar para instalación de aparato sanitario. (material) | 1.000 | 1.38 | 1.38 |
| mo006 | h | Operario plomero. (mano de obra) | 2.687 | 4.35 | 11.69 |
| mo104 | h | Peón de construcción. (mano de obra) | 2.943 | 3.28 | 9.65 |
| % | % | Costes directos complementarios | 2 % | 22.72 | 0.45 |
|  |  | Costes directos |  |  | 23.17 |
