# Losa sanitaria de concreto armado de 5+4 cm de canto total

- Propiedad del archivo: CYPE INGENIEROS, S.A.
- Formato: FIEBDC-3/2002
- Ámbito geográfico: Perú
- Costes indirectos: 3.00 %
- Gastos generales: 13.00 %
- Beneficio industrial: 6.00 %
- IVA: 18.00 %

## E Estructuras

### EH Concreto armado

#### EHI Losas sanitarias ventiladas

**EHI012** m² Losa sanitaria de concreto armado de 5+4 cm de canto total, sobre sistema MODÌ de encofrado perdido con módulos de polipropileno reciclado, modelo MS 50 "EDING APS", realizado con concreto f'c=210 kg/cm² (21 MPa), no expuesto a ciclos de congelamiento y deshielo, exposición a sulfatos insignificante, sin requerimiento de permeabilidad, no expuesto a cloruros, tamaño máximo del agregado 12,5 mm, consistencia blanda, preparado en obra, y vertido con medios manuales, acero Grado 60 (fy=4200 kg/cm²), cuantía 3 kg/m² y malla electrosoldada QE-79 de acero trefilado corrugado ASTM A 82-94 sobre separadores homologados, en capa de compresión de 4 cm de espesor.
Formación de losa sanitaria de concreto armado de 5+4 cm de canto total, sobre sistema MODÌ de encofrado perdido con módulos de polipropileno reciclado, modelo MS 50 "EDING APS", realizado con concreto f'c=210 kg/cm² (21 MPa), no expuesto a ciclos de congelamiento y deshielo, exposición a sulfatos insignificante, sin requerimiento de permeabilidad, no expuesto a cloruros, tamaño máximo del agregado 12,5 mm, consistencia blanda, preparado en obra, y vertido con medios manuales, acero Grado 60 (fy=4200 kg/cm²) en zona de espirales y vigas de cimentación, cuantía 3 kg/m², y malla electrosoldada QE-79 cocada 300x300 mm de acero trefilado corrugado ASTM A 82-94 como armadura de reparto, colocada sobre separadores homologados, en capa de compresión de 4 cm de espesor; apoyado todo ello sobre base de concreto pobre (no incluida en este precio). Incluso parte proporcional de espirales perimetrales de planta conformados con sistema de encofrado recuperable de tableros de madera y realización de orificios para el paso de tubos de ventilación, canalizaciones y tuberías de las instalaciones.
Incluye: Replanteo de los módulos. Montaje del sistema de encofrado auxiliar. Colocación y montaje de los módulos. Realización de los orificios de paso. Colocación de la armadura. Colocación de los elementos para paso de instalaciones. Vertido y compactación del concreto. Regleado y nivelación de la capa de compresión. Curado del concreto. Desmontaje del sistema de encofrado auxiliar. Reparación de defectos superficiales.
Criterio de medición de proyecto: Superficie medida desde las caras exteriores de los espirales del perímetro, según documentación gráfica de Proyecto, deduciendo los huecos de superficie mayor de 6 m².
Criterio de medición de obra: Se medirá, desde las caras exteriores de los espirales del perímetro, la superficie realmente ejecutada según especificaciones de Proyecto, deduciendo los huecos de superficie mayor de 6 m². Se consideran incluidos todos los elementos integrantes de la estructura señalados en los planos y detalles del Proyecto.

| Código | Ud | Descripción | Rendimiento | Precio | Importe |
|---|---|---|---|---|---|
| mt07cie010aa | m² | Módulos de polipropileno reciclado, para falsos pisos y losas sanitarias ventiladas, sistema MODÌ, modelo MS 50 "EDING APS", de 58x58x5 cm, para sistema de encofrado perdido. (material) | 1.050 | 5.22 | 5.48 |
| mt08efa010 | m² | Sistema de encofrado recuperable de tableros de madera para espirales perimetrales. (material) | 0.100 | 0.94 | 0.09 |
| mt07aco060a | kg | Acero en varillas corrugadas, Grado 60 (fy=4200 kg/cm²), elaborado en taller y colocado en obra, diámetros varios, según NTP 339.186 y ASTM A 706. (material) | 3.000 | 0.97 | 2.91 |
| mt07ame090dmg | m² | Malla electrosoldada QE-79 cocada 300x300 mm, con alambres longitudinales de 5,0 mm de diámetro y alambres transversales de 5,0 mm de diámetro, de acero trefilado corrugado ASTM A 82-94, según ASTM A 185-94. (material) | 1.100 | 1.04 | 1.14 |
| mt08aaa010a | m³ | Agua. (material) | 0.023 | 0.87 | 0.02 |
| mt01arg000 | t | Arena cribada para concretos preparados en obra. (material) | 0.076 | 7.18 | 0.55 |
| mt01arg001c | t | Agregado grueso homogeneizado, de tamaño máximo 12,5 mm, para concretos preparados en obra. (material) | 0.082 | 14.41 | 1.18 |
| mt08cem000 | kg | Cemento en sacos, para concreto preparado en obra. (material) | 27.636 | 0.11 | 3.04 |
| mq06vib020 | h | Regla vibrante de 3 m. (maquinaria) | 0.113 | 3.59 | 0.41 |
| op00ciz020 |  | Cizalla para acero en varillas corrugadas. | 1.000 | 0.00 | 0.00 |
| op00ata010 |  | Atadora de ferralla. | 1.000 | 0.00 | 0.00 |
| op00sie020 |  | Sierra de disco fijo, para mesa de trabajo. | 1.000 | 0.00 | 0.00 |
| op00sie010 |  | Sierra de calar. | 1.000 | 0.00 | 0.00 |
| op00amo010 |  | Amoladora o radial. | 1.000 | 0.00 | 0.00 |
| au00auh040 |  | Vibrador de concreto, eléctrico. | 1.000 | 0.00 | 0.00 |
| mo041 | h | Maestro de obra. (mano de obra) | 0.182 | 4.60 | 0.84 |
| mo087 | h | Albañil. (mano de obra) | 0.182 | 3.76 | 0.68 |
| mo111 | h | Peón de construcción. (mano de obra) | 0.166 | 3.44 | 0.57 |
| mo110 | h | Peón especializado de construcción. (mano de obra) | 0.174 | 3.51 | 0.61 |
| % | % | Costes directos complementarios | 2 % | 17.52 | 0.35 |
|  |  | Costes directos |  |  | 17.87 |
