# Losa maciza

- Propiedad del archivo: CYPE INGENIEROS, S.A.
- Formato: FIEBDC-3/2002
- Ámbito geográfico: Perú
- Divisa: PEN
- Costes indirectos: 3.00 %
- Gastos generales: 13.00 %
- Beneficio industrial: 6.00 %
- IVA: 18.00 %

## E Estructuras

### EH Concreto armado

#### EHL Losas macizas

**EHL010** m² Losa maciza.
Losa maciza de concreto armado, horizontal, con altura libre de planta de hasta 3 m, canto 24 cm, realizada con concreto f'c=210 kg/cm² (21 MPa), no expuesto a ciclos de congelamiento y deshielo, exposición a sulfatos insignificante, sin requerimiento de permeabilidad, no expuesto a cloruros, tamaño máximo del agregado 12,5 mm, consistencia blanda, preparado en obra, y vaciado con medios manuales, y acero Grado 60 (fy=4200 kg/cm²), con una cuantía aproximada de 21 kg/m²; montaje y desmontaje de sistema de encofrado continuo, con acabado para revestir, formado por: superficie encofrante de tableros de madera tratada, reforzados con varillas y perfiles, amortizables en 25 usos; estructura soporte horizontal de sopandas metálicas y accesorios de montaje, amortizables en 150 usos y estructura soporte vertical de puntales metálicos, amortizables en 150 usos. Incluso viguetas y vigas de borde perimetrales de planta y huecos, alambre de atar, separadores, aplicación de líquido desencofrante y agente filmógeno, para el curado de concretos y morteros.
Criterio de valoración económica: El precio incluye el corte, doblado y conformado de la armadura en taller de obra y el montaje en el lugar definitivo de su colocación en obra, pero no incluye las columnas.
Incluye: Replanteo del sistema de encofrado. Montaje del sistema de encofrado. Replanteo de la geometría de la planta sobre el encofrado. Colocación de armaduras con separadores homologados. Preparación del concreto. Vaciado y compactación del concreto. Regleado y nivelación de la capa de compresión. Curado del concreto. Desmontaje del sistema de encofrado.
Criterio de medición de proyecto: Superficie medida en verdadera magnitud desde las caras exteriores de las vigas de borde del perímetro, según documentación gráfica de Proyecto, deduciendo los huecos de superficie mayor de 6 m².
Criterio de medición de obra: Se medirá, en verdadera magnitud, desde las caras exteriores de las vigas de borde del perímetro, la superficie realmente ejecutada según especificaciones de Proyecto, deduciendo los huecos de superficie mayor de 6 m².

| Código | Ud | Descripción | Rendimiento | Precio | Importe |
|---|---|---|---|---|---|
| mt08eft030a | m² | Tablero de madera tratada, de 22 mm de espesor, reforzado con varillas y perfiles. (material) | 0.044 | 141.61 | 6.23 |
| mt08eva030 | m² | Estructura soporte para encofrado recuperable, compuesta de: sopandas metálicas y accesorios de montaje. (material) | 0.007 | 317.47 | 2.22 |
| mt50spa081a | Ud | Puntal metálico telescópico, de hasta 3 m de altura. (material) | 0.027 | 59.92 | 1.62 |
| mt08cim030b | m³ | Madera de pino. (material) | 0.003 | 1106.47 | 3.32 |
| mt08var060 | kg | Puntas de acero de 20x100 mm. (material) | 0.040 | 27.23 | 1.09 |
| mt08dba010d | l | Agente desmoldeante, a base de aceites especiales, emulsionable en agua, para encofrados metálicos, fenólicos o de madera. (material) | 0.030 | 5.62 | 0.17 |
| mt07aco020h | Ud | Separador homologado para losas macizas. (material) | 3.000 | 0.28 | 0.84 |
| mt07aco060g | kg | Acero en varillas corrugadas, Grado 60 (fy=4200 kg/cm²), de varios diámetros, según NTP 339.186 y ASTM A 706. (material) | 22.050 | 3.22 | 71.00 |
| mt08var050 | kg | Alambre galvanizado para atar, de 1,30 mm de diámetro. (material) | 0.294 | 4.66 | 1.37 |
| mt08aaa010a | m³ | Agua. (material) | 0.048 | 4.66 | 0.22 |
| mt01arg000b | m³ | Arena cribada. (material) | 0.120 | 42.52 | 5.10 |
| mt01arg001be | m³ | Agregado grueso homogeneizado, de tamaño máximo 12,5 mm. (material) | 0.150 | 57.85 | 8.68 |
| mt08cem000b | kg | Cemento gris en sacos. (material) | 106.709 | 0.46 | 49.09 |
| mt08cur020a | l | Agente filmógeno, para el curado de concretos y morteros. (material) | 0.150 | 4.86 | 0.73 |
| mq06hor010 | h | Mezcladora de concreto eléctrica con una capacidad de amasado de 160 l. (maquinaria) | 0.175 | 10.40 | 1.82 |
| op00ciz020 |  | Cizalla para acero en varillas corrugadas. | 1.000 | 0.00 | 0.00 |
| op00ata010 |  | Atadora de armadura. | 1.000 | 0.00 | 0.00 |
| op00sie020 |  | Sierra de disco fijo, para mesa de trabajo. | 1.000 | 0.00 | 0.00 |
| au00auh040 |  | Vibrador de concreto, eléctrico. | 1.000 | 0.00 | 0.00 |
| mo044 | h | Operario encofrador. (mano de obra) | 0.760 | 32.56 | 24.75 |
| mo091 | h | Oficial encofrador. (mano de obra) | 0.760 | 22.59 | 17.17 |
| mo043 | h | Operario fierrero. (mano de obra) | 0.447 | 32.56 | 14.55 |
| mo090 | h | Oficial fierrero. (mano de obra) | 0.415 | 22.59 | 9.37 |
| mo113 | h | Peón de construcción. (mano de obra) | 0.383 | 20.92 | 8.01 |
| mo112 | h | Peón especializado de construcción. (mano de obra) | 0.401 | 21.26 | 8.53 |
| mo045 | h | Operario especializado en vaciado de concreto. (mano de obra) | 0.080 | 32.56 | 2.60 |
| mo092 | h | Oficial especializado en vaciado de concreto. (mano de obra) | 0.328 | 22.59 | 7.41 |
| % | % | Herramientas | 2 % | 245.89 | 4.92 |
|  |  | Costes directos |  |  | 250.81 |
