# Estructura de concreto armado

- Propiedad del archivo: CYPE INGENIEROS, S.A.
- Formato: FIEBDC-3/2002
- Ámbito geográfico: Perú
- Costes indirectos: 0.03 %
- Gastos generales: 13.00 %
- Beneficio industrial: 6.00 %
- IVA: 18.00 %

## E Estructuras

### EH Concreto armado

#### EHR Losas reticulares

**EHR021** m² Estructura de concreto armado, realizada con concreto f'c=210 kg/cm² (21 MPa), no expuesto a ciclos de congelamiento y deshielo, exposición a sulfatos insignificante, sin requerimiento de permeabilidad, no expuesto a cloruros, tamaño máximo del agregado 12,5 mm, consistencia blanda, preparado en obra, y vertido con medios manuales, volumen total de concreto 0,22 m³/m², considerando un 30% de superficie macizada, y acero Grado 60 (fy=4200 kg/cm²), con una cuantía total de 15 kg/m²; formada por: losa reticular, horizontal, sobre sistema de encofrado continuo de madera; viguetas "in situ" de 8 cm, intereje 68 cm; casetón de EPS moldeado, de 60x60x16,5 cm, modelo C165, del sistema Basenet "DALIFORMA", para aligeramiento de losa reticular de 20+5 cm de canto y 3,5 cm de recubrimiento inferior de concreto; malla electrosoldada Q-139 de acero trefilado corrugado ASTM A 82-94, en capa de compresión. Sin incluir repercusión de columnas.
Formación de estructura de concreto armado, realizada con concreto f'c=210 kg/cm² (21 MPa), no expuesto a ciclos de congelamiento y deshielo, exposición a sulfatos insignificante, sin requerimiento de permeabilidad, no expuesto a cloruros, tamaño máximo del agregado 12,5 mm, consistencia blanda, preparado en obra, y vertido con medios manuales, con un volumen total de concreto 0,22 m³/m², considerando un 30% de superficie macizada, y acero Grado 60 (fy=4200 kg/cm²) en zona de ábacos, vigas, viguetas, espirales y columnas con una cuantía de 15 kg/m²; compuesta de los siguientes elementos: LOSA ALIGERADA: horizontal; viguetas de concreto "in situ" de 8 cm, intereje 68 cm; casetón de EPS moldeado, de 60x60x16,5 cm, modelo C165, del sistema Basenet "DALIFORMA", para aligeramiento de losa reticular de 20+5 cm de canto y 3,5 cm de recubrimiento inferior de concreto; capa de compresión de 5 cm de espesor, con armadura de reparto formada por malla electrosoldada Q-139 cocada 100x100 mm de acero trefilado corrugado ASTM A 82-94; incluso parte proporcional de macizado de capiteles, refuerzo de huecos y espirales perimetrales de planta, montaje y desmontaje del sistema de encofrado continuo con puntales, sopandas metálicas y superficie encofrante de madera tratada reforzada con varillas y perfiles. Sin incluir repercusión de columnas.
Incluye: Replanteo del sistema de encofrado. Montaje del encofrado. Replanteo de la geometría de la planta sobre el encofrado. Colocación de una primera alineación de plantillas sobre el encofrado. Introducción de los replanteadores de armaduras en los pivotes de la plantilla previstos para ello, a la distancia exacta que se quiera fijar al ancho de la vigueta. Fijación de los replanteadores mediante clavos de poliamida. Introducción de los separadores de armaduras en los huecos de los replanteadores. Fijación de los bloques aligerantes de EPS sobre la plantilla. Ejecución de las sucesivas alineaciones. Colocación de las armaduras con separadores homologados. Vertido y compactación del concreto. Regleado y nivelación de la capa de compresión. Curado del concreto. Desmontaje del sistema de encofrado. Reparación de defectos superficiales.
Criterio de medición de proyecto: Superficie medida en verdadera magnitud desde las caras exteriores de los espirales del perímetro, según documentación gráfica de Proyecto, deduciendo los huecos de superficie mayor de 6 m².
Criterio de medición de obra: Se medirá, en verdadera magnitud, desde las caras exteriores de los espirales del perímetro, la superficie realmente ejecutada según especificaciones de Proyecto, deduciendo los huecos de superficie mayor de 6 m². Se consideran incluidos todos los elementos integrantes de la estructura señalados en los planos y detalles del Proyecto.

| Código | Ud | Descripción | Rendimiento | Precio | Importe |
|---|---|---|---|---|---|
| mt08efr010a | m² | Sistema de encofrado continuo para losa reticular de concreto armado, con casetón perdido, hasta 3 m de altura libre de planta, compuesto de: puntales, sopandas metálicas y superficie encofrante de madera tratada reforzada con varillas y perfiles. (material) | 1.100 | 14.46 | 15.91 |
| mt07cpd010a | Ud | Casetón de EPS moldeado, de 60x60x16,5 cm, modelo C165, del sistema Basenet "DALIFORMA", para aligeramiento de losa reticular de 20+5 cm de canto y 3,5 cm de recubrimiento inferior de concreto. (material) | 1.510 | 3.09 | 4.67 |
| mt07cpd020a | Ud | Repercusión, por m², de piezas especiales de polipropileno reciclado (plantillas, replanteadores, separadores de armaduras y clavos de poliamida), necesarias para el montaje del sistema Basenet "DALIFORMA", de aligeramiento de losa reticular de 3,5 cm de recubrimiento inferior. (material) | 1.000 | 3.64 | 3.64 |
| mt07aco060a | kg | Acero en varillas corrugadas, Grado 60 (fy=4200 kg/cm²), elaborado en taller y colocado en obra, diámetros varios, según NTP 339.186 y ASTM A 706. (material) | 15.000 | 0.97 | 14.55 |
| mt07ame090bba | m² | Malla electrosoldada Q-139 cocada 100x100 mm, con alambres longitudinales de 4,2 mm de diámetro y alambres transversales de 4,2 mm de diámetro, de acero trefilado corrugado ASTM A 82-94, según ASTM A 185-94. (material) | 1.100 | 2.07 | 2.28 |
| mt08aaa010a | m³ | Agua. (material) | 0.051 | 0.95 | 0.05 |
| mt01arg000 | t | Arena cribada para concretos preparados en obra. (material) | 0.166 | 7.18 | 1.19 |
| mt01arg001c | t | Agregado grueso homogeneizado, de tamaño máximo 12,5 mm, para concretos preparados en obra. (material) | 0.180 | 14.41 | 2.59 |
| mt08cem000 | kg | Cemento en sacos, para concreto preparado en obra. (material) | 60.564 | 0.12 | 7.27 |
| op00ciz020 |  | Cizalla para acero en varillas corrugadas. | 1.000 | 0.00 | 0.00 |
| op00ata010 |  | Atadora de ferralla. | 1.000 | 0.00 | 0.00 |
| op00sie020 |  | Sierra de disco fijo, para mesa de trabajo. | 1.000 | 0.00 | 0.00 |
| au00auh040 |  | Vibrador de concreto, eléctrico. | 1.000 | 0.00 | 0.00 |
| mo041 | h | Operario en estructura. (mano de obra) | 0.540 | 4.87 | 2.63 |
| mo085 | h | Oficial en estructura. (mano de obra) | 0.540 | 3.98 | 2.15 |
| mo106 | h | Peón de construcción. (mano de obra) | 0.368 | 3.64 | 1.34 |
| mo105 | h | Peón especializado de construcción. (mano de obra) | 0.386 | 3.72 | 1.44 |
| % | % | Costes directos complementarios | 2 % | 59.71 | 1.19 |
|  |  | Costes directos |  |  | 60.90 |
