# Reparación de bordes de junta, con mortero a base de cemento, modificado con polímeros

- Propiedad del archivo: CYPE INGENIEROS, S.A.
- Formato: FIEBDC-3/2002
- Ámbito geográfico: Perú
- Divisa: PEN
- Costes indirectos: 3.00 %
- Gastos generales: 13.00 %
- Beneficio industrial: 6.00 %
- IVA: 18.00 %

## E Estructuras

### EH Concreto armado

#### EHY Reparaciones

**EHY040** m Reparación de bordes de junta, con mortero a base de cemento, modificado con polímeros.
Reparación de los bordes de junta de expansión de estructura de concreto, aplicando 1 kg/m de mortero cementoso bicomponente, de fraguado rápido (22 minutos), modificado con polímeros, con inhibidores de corrosión y reforzado con fibras, con una resistencia a compresión a 28 días mayor o igual a 45 N/mm² y un módulo de elasticidad mayor o igual a 30000 N/mm², previo picado de los bordes.
Incluye: Picado de los bordes de junta. Limpieza. Preparación de las mezclas. Aplicación del mortero de reparación. Perfilado de bordes. Curado. Retirada y acopio de los restos generados. Carga manual de los restos generados sobre camión o contenedor.
Criterio de medición de proyecto: Longitud medida según documentación gráfica de Proyecto.
Criterio de medición de obra: Se medirá la longitud realmente ejecutada según especificaciones de Proyecto.

| Código | Ud | Descripción | Rendimiento | Precio | Importe |
|---|---|---|---|---|---|
| mt09red120b | kg | Mortero cementoso bicomponente, de fraguado rápido (22 minutos), modificado con polímeros, con inhibidores de corrosión y reforzado con fibras, con una resistencia a compresión a 28 días mayor o igual a 45 N/mm² y un módulo de elasticidad mayor o igual a 30000 N/mm². (material) | 1.000 | 5.78 | 5.78 |
| mq05mai040 | h | Martillo eléctrico. (maquinaria) | 0.116 | 9.45 | 1.10 |
| mo020 | h | Operario de construcción. (mano de obra) | 0.198 | 31.29 | 6.20 |
| mo113 | h | Peón de construcción. (mano de obra) | 0.198 | 20.92 | 4.14 |
| % | % | Herramientas | 2 % | 17.22 | 0.34 |
|  |  | Costes directos |  |  | 17.56 |
