# Refuerzo de columna de concreto armado de 30x30 cm

- Propiedad del archivo: CYPE INGENIEROS, S.A.
- Formato: FIEBDC-3/2002
- Ámbito geográfico: Perú
- Costes indirectos: 3.00 %
- Gastos generales: 13.00 %
- Beneficio industrial: 6.00 %
- IVA: 16.00 %

## E Estructuras

### EH Concreto armado

#### EHZ Refuerzos

**EHZ050** m Refuerzo de columna de concreto armado de 30x30 cm, con perfiles de acero S275JR, laminados en caliente, serie L 40x4, con capa de imprimación anticorrosiva, dispuestos en las aristas de la columna, fijados mediante adhesivo de dos componentes a base de resina epoxi, y unidos en las cuatro caras mediante presillas metálicas de 20x4 mm, soldadas "in situ", cada 25 cm.
Refuerzo de columna de concreto armado de 30x30 cm, con perfiles de acero S275JR, laminados en caliente, serie L 40x4, con capa de imprimación anticorrosiva, dispuestos en las aristas de la columna y unidos en las cuatro caras mediante presillas metálicas de 20x4 mm, soldadas "in situ", cada 25 cm. Incluso p/p de limpieza y saneamiento de las aristas del soporte, ajuste vertical de los angulares sobre las mismas empleando adhesivo de dos componentes a base de resina epoxi, hasta asegurar que se encuentran sólidamente adheridas, aporte de material de soldadura según ISO 2560 y soldado del conjunto, asegurándose un efecto de confinamiento activo sobre el concreto original.
Incluye: Replanteo de la posición de los refuerzos y empresillados. Colocación y fijación provisional de los perfiles. Colocación de las presillas con soldadura. Ejecución de las uniones.
Criterio de medición de proyecto: Longitud medida a ejes, según documentación gráfica de Proyecto.
Criterio de medición de obra: Se medirá, a ejes, la longitud realmente ejecutada según especificaciones de Proyecto.

| Código | Ud | Descripción | Rendimiento | Precio | Importe |
|---|---|---|---|---|---|
| mt09reh125a | kg | Adhesivo de dos componentes a base de resina epoxi, para unión de pletinas metálicas con concreto endurecido. (material) | 0.480 | 13.61 | 6.53 |
| mt07ala140aga | m | Perfil de acero S275JR, serie L 40x4, laminado en caliente, para aplicaciones estructurales. Elaborado en taller y colocado en obra. (material) | 4.400 | 2.23 | 9.81 |
| mt07ala111ba | m | Pletina de acero laminado S275JR, en perfil plano laminado en caliente, de 20x4 mm, para aplicaciones estructurales. (material) | 5.280 | 0.68 | 3.59 |
| mt27pfi010 | l | Imprimación de secado rápido, formulada con resinas alquídicas modificadas y fosfato de zinc. (material) | 0.024 | 4.85 | 0.12 |
| mq08sol020 | h | Equipo y elementos auxiliares para soldadura eléctrica. (maquinaria) | 0.141 | 2.41 | 0.34 |
| op00ciz020 |  | Cizalla para acero en barras corrugadas. | 1.000 | 0.00 | 0.00 |
| op00ata010 |  | Atadora de ferralla. | 1.000 | 0.00 | 0.00 |
| mo042 | h | Operario en estructura metálica. (mano de obra) | 1.477 | 4.36 | 6.44 |
| mo085 | h | Oficial en estructura metálica. (mano de obra) | 1.477 | 3.57 | 5.27 |
| % | % | Costes directos complementarios | 2 % | 32.10 | 0.64 |
|  |  | Costes directos |  |  | 32.74 |
