# Refuerzo por la cara superior de vigas o viguetas de concreto armado

- Propiedad del archivo: CYPE INGENIEROS, S.A.
- Formato: FIEBDC-3/2002
- Ámbito geográfico: Perú
- Divisa: PEN
- Costes indirectos: 3.00 %
- Gastos generales: 13.00 %
- Beneficio industrial: 6.00 %
- IVA: 18.00 %

## E Estructuras

### EH Concreto armado

#### EHZ Refuerzos con laminados y hojas, de fibra de carbono

**EHZ100** m Refuerzo por la cara superior de vigas o viguetas de concreto armado, mediante el sistema MasterBrace "BASF", formado por laminado de fibra de carbono, MasterBrace LAM 170/3100 "BASF", de 50 mm de anchura y 1,4 mm de espesor, módulo de elasticidad 170000 N/mm², resistencia a tracción 3100 MPa y elongación última 1,9%, colocado con MasterBrace ADH 4000 "BASF", aplicando una capa de 2 mm de espesor sobre el laminado con espátula y otra capa de 1 mm de espesor sobre la superficie de contacto con el soporte, previamente imprimada con MasterBrace P 3500 "BASF", aplicada con brocha, y regularización de la superficie con MasterBrace ADH 1460 "BASF".
Refuerzo por la cara superior de vigas o viguetas de concreto armado, mediante el sistema MasterBrace "BASF", formado por laminado de fibra de carbono, MasterBrace LAM 170/3100 "BASF", de 50 mm de anchura y 1,4 mm de espesor, módulo de elasticidad 170000 N/mm², resistencia a tracción 3100 MPa y elongación última 1,9%, colocado con MasterBrace ADH 4000 "BASF", aplicando una capa de 2 mm de espesor sobre el laminado con espátula y otra capa de 1 mm de espesor sobre la superficie de contacto con el soporte, previamente imprimada con MasterBrace P 3500 "BASF", aplicada con brocha, y regularización de la superficie con MasterBrace ADH 1460 "BASF".
Incluye: Replanteo de la posición de los refuerzos. Lijado de la superficie de concreto. Aspirado del polvo. Regularización de la superficie soporte. Aplicación de la imprimación. Aplicación del adhesivo sobre el concreto imprimado. Aplicación del adhesivo sobre la cara rugosa del laminado. Colocación del laminado sobre el soporte, con rodillo de goma. Limpieza de los restos de obra.
Criterio de medición de proyecto: Longitud medida según documentación gráfica de Proyecto.
Criterio de medición de obra: Se medirá la longitud realmente ejecutada según especificaciones de Proyecto.

| Código | Ud | Descripción | Rendimiento | Precio | Importe |
|---|---|---|---|---|---|
| mt09reh120d | kg | Adhesivo tixotrópico de dos componentes a base de resina epoxi, MasterBrace ADH 1460 "BASF", para la correcta unión entre el concreto fresco y el concreto endurecido o para mejorar la adherencia del concreto endurecido y el acero. (material) | 0.220 | 31.25 | 6.88 |
| mt09reh420a | kg | Imprimación de dos componentes a base de resina epoxi sin disolventes, MasterBrace P 3500 "BASF", para aplicar con brocha o rodillo sobre elemento estructural a reforzar mediante hojas o laminados de fibra de carbono. (material) | 0.048 | 66.72 | 3.20 |
| mt09reh410b | m | Laminado de fibra de carbono, MasterBrace LAM 170/3100 "BASF", de 50 mm de anchura y 1,4 mm de espesor, módulo de elasticidad 170000 N/mm², resistencia a tracción 3100 MPa y elongación última 1,9%, para refuerzo de estructuras. (material) | 1.100 | 64.56 | 71.02 |
| mt09reh440a | kg | Adhesivo de dos componentes a base de resina epoxi, MasterBrace ADH 4000 "BASF", para aplicar con espátula sobre elemento estructural a reforzar mediante laminados de fibra de carbono. (material) | 0.374 | 35.08 | 13.12 |
| mq08gel010k | h | Grupo electrógeno insonorizado, trifásico, de 45 kVA de potencia. (maquinaria) | 0.220 | 13.27 | 2.92 |
| op00lij010 |  | Lijadora-pulidora. | 1.000 | 0.00 | 0.00 |
| mo042 | h | Operario en estructura de concreto. (mano de obra) | 0.434 | 22.56 | 9.79 |
| mo089 | h | Oficial en estructura de concreto. (mano de obra) | 0.434 | 15.62 | 6.78 |
| % | % | Herramientas | 2 % | 113.71 | 2.27 |
|  |  | Costes directos |  |  | 115.98 |
