# Refuerzo de la losa o losa de concreto mediante recrecido de 6 cm de espesor en la cara superior

- Propiedad del archivo: CYPE INGENIEROS, S.A.
- Formato: FIEBDC-3/2002
- Ámbito geográfico: Perú
- Costes indirectos: 3.00 %
- Gastos generales: 13.00 %
- Beneficio industrial: 6.00 %
- IVA: 16.00 %

## E Estructuras

### EH Concreto armado

#### EHZ Refuerzos

**EHZ340** m² Refuerzo de la losa o losa de concreto mediante recrecido de 6 cm de espesor en la cara superior, para capa de compresión de concreto armado, realizada con concreto f'c=210 kg/cm² (21 MPa), no expuesto a ciclos de congelamiento y deshielo, exposición a sulfatos insignificante, sin requerimiento de permeabilidad, no expuesto a cloruros, tamaño máximo del agregado 12,5 mm, consistencia blanda, premezclado en planta, y vertido con grúa, y malla electrosoldada Q-139 de acero trefilado corrugado ASTM A 82-94.
Refuerzo de la losa o losa de concreto mediante recrecido de 6 cm de espesor en la cara superior, para capa de compresión de concreto armado, realizada con concreto f'c=210 kg/cm² (21 MPa), no expuesto a ciclos de congelamiento y deshielo, exposición a sulfatos insignificante, sin requerimiento de permeabilidad, no expuesto a cloruros, tamaño máximo del agregado 12,5 mm, consistencia blanda, premezclado en planta, y vertido con grúa, y malla electrosoldada Q-139 cocada 100x100 mm de acero trefilado corrugado ASTM A 82-94. Incluso p/p de apuntalamiento de la losa con puntales metálicos y encofrado; vertido, compactación y curado del concreto; desencofrado y desapuntalamiento del conjunto; y limpieza de los restos generados.
Incluye: Apuntalamiento de la losa y encofrado. Colocación de la malla electrosoldada con separadores homologados. Vertido y compactación del concreto. Regleado de la superficie. Curado del concreto. Desencofrado y desapuntalamiento. Limpieza de los restos generados.
Criterio de medición de proyecto: Superficie medida según documentación gráfica de Proyecto.
Criterio de medición de obra: Se medirá la superficie realmente ejecutada según especificaciones de Proyecto.

| Código | Ud | Descripción | Rendimiento | Precio | Importe |
|---|---|---|---|---|---|
| mt50spa050k | m³ | Tablón de madera de pino, dimensiones 20x7,2 cm. (material) | 0.002 | 251.00 | 0.50 |
| mt50spa081l | Ud | Puntal metálico telescópico, para 5 m de altura y 50 usos. (material) | 1.000 | 0.52 | 0.52 |
| mt50spa101 | kg | Clavos de acero. (material) | 0.050 | 0.95 | 0.05 |
| mt07aco020i | Ud | Separador homologado para losas macizas. (material) | 3.000 | 0.08 | 0.24 |
| mt07ame090bba | m² | Malla electrosoldada Q-139 cocada 100x100 mm, con alambres longitudinales de 4,2 mm de diámetro y alambres transversales de 4,2 mm de diámetro, de acero trefilado corrugado ASTM A 82-94, según ASTM A 185-94. (material) | 1.200 | 2.11 | 2.53 |
| mt10haf055adc | m³ | Concreto f'c=210 kg/cm² (21 MPa), no expuesto a ciclos de congelamiento y deshielo, exposición a sulfatos insignificante, sin requerimiento de permeabilidad, no expuesto a cloruros, tamaño máximo del agregado 12,5 mm, consistencia blanda, premezclado en planta, según el Reglamento Nacional de Edificaciones NTE E.060. (material) | 0.066 | 65.13 | 4.30 |
| mt08aaa010a | m³ | Agua. (material) | 0.100 | 0.95 | 0.10 |
| op00ciz020 |  | Cizalla para acero en barras corrugadas. | 1.000 | 0.00 | 0.00 |
| op00ata010 |  | Atadora de ferralla. | 1.000 | 0.00 | 0.00 |
| au00auh010 |  | Cubilote. | 1.000 | 0.00 | 0.00 |
| au00auh040 |  | Vibrador de concreto, eléctrico. | 1.000 | 0.00 | 0.00 |
| mo040 | h | Operario en estructura. (mano de obra) | 1.113 | 4.36 | 4.85 |
| mo083 | h | Oficial en estructura. (mano de obra) | 0.994 | 3.57 | 3.55 |
| % | % | Costes directos complementarios | 2 % | 16.64 | 0.33 |
|  |  | Costes directos |  |  | 16.97 |
