# Entrevigado para contrapiso

- Propiedad del archivo: CYPE INGENIEROS, S.A.
- Formato: FIEBDC-3/2002
- Ámbito geográfico: Perú
- Divisa: PEN
- Costes indirectos: 3.00 %
- Gastos generales: 13.00 %
- Beneficio industrial: 6.00 %
- IVA: 18.00 %

## E Estructuras

### EM Madera

#### EMT Entablados y entrevigados

**EMT010** m² Entrevigado para contrapiso, de tablero estructural OSB de virutas orientadas, para utilización en ambiente húmedo, encoladas con adhesivo sin urea-formaldehído, bordes machihembrados, de 18 mm de espesor, densidad 600 kg/m³, fijado con tornillos de cabeza avellanada, de acero al carbono.
Entrevigado para contrapiso, de tablero estructural OSB de virutas orientadas, para utilización en ambiente húmedo, encoladas con adhesivo sin urea-formaldehído, bordes machihembrados, de 18 mm de espesor, densidad 600 kg/m³, fijado con tornillos de cabeza avellanada, de acero al carbono.
Incluye: Replanteo de las piezas. Fijación de los tableros al soporte base.
Criterio de medición de proyecto: Superficie medida según documentación gráfica de Proyecto.
Criterio de medición de obra: Se medirá la superficie realmente ejecutada según especificaciones de Proyecto.

| Código | Ud | Descripción | Rendimiento | Precio | Importe |
|---|---|---|---|---|---|
| mt07tdm040g | m² | Tablero estructural OSB de virutas orientadas, para utilización en ambiente húmedo, encoladas con adhesivo sin urea-formaldehído, bordes machihembrados, de 18 mm de espesor, densidad 600 kg/m³, Euroclase D-s2, d0 de reacción al fuego. (material) | 1.050 | 33.03 | 34.68 |
| mt07emr118ea | Ud | Tornillo de cabeza avellanada, de 4,5 mm de diámetro y 50 mm de longitud, de acero galvanizado, para clases de servicio 1, 2 y 3. (material) | 9.000 | 0.72 | 6.48 |
| op00cep010 |  | Garlopa. | 1.000 | 0.00 | 0.00 |
| op00cor050 |  | Cortadora manual de madera, de disco. | 1.000 | 0.00 | 0.00 |
| mo048 | h | Operario en estructura de madera. (mano de obra) | 0.243 | 22.56 | 5.48 |
| mo095 | h | Oficial en estructura de madera. (mano de obra) | 0.243 | 15.62 | 3.80 |
| % | % | Herramientas | 2 % | 50.44 | 1.01 |
|  |  | Costes directos |  |  | 51.45 |
