# Entrevigado para contrapiso

- Propiedad del archivo: CYPE INGENIEROS, S.A.
- Formato: FIEBDC-3/2002
- Ámbito geográfico: Perú
- Divisa: PEN
- Costes indirectos: 3.00 %
- Gastos generales: 13.00 %
- Beneficio industrial: 6.00 %
- IVA: 18.00 %

## E Estructuras

### EM Madera

#### EMT Entablados y entrevigados

**EMT010** m² Entrevigado para contrapiso, de tablero estructural de madera para uso en ambiente húmedo, de 2040x800 mm y 16 mm de espesor, machihembrado en sus cuatro cantos, con adhesivo en las juntas, fijado con tornillos de cabeza avellanada, de acero al carbono.
Entrevigado para contrapiso, de tablero estructural de madera para uso en ambiente húmedo, de 2040x800 mm y 16 mm de espesor, machihembrado en sus cuatro cantos, con adhesivo en las juntas, fijado con tornillos de cabeza avellanada, de acero al carbono.
Incluye: Replanteo de las piezas. Encolado de los tableros. Fijación de los tableros al soporte base.
Criterio de medición de proyecto: Superficie medida según documentación gráfica de Proyecto.
Criterio de medición de obra: Se medirá la superficie realmente ejecutada según especificaciones de Proyecto.

| Código | Ud | Descripción | Rendimiento | Precio | Importe |
|---|---|---|---|---|---|
| mt08eff040bb | m² | Tablero estructural de madera para uso en ambiente húmedo, de 2040x800 mm y 16 mm de espesor, machihembrado en sus cuatro cantos. (material) | 1.050 | 23.86 | 25.05 |
| mt07emr118ea | Ud | Tornillo de cabeza avellanada, de 4,5 mm de diámetro y 50 mm de longitud, de acero galvanizado, para clases de servicio 1, 2 y 3. (material) | 9.000 | 0.72 | 6.48 |
| mt18mva180a | kg | Adhesivo de dos componentes, para interiores con presencia de humedad ocasional y exteriores protegidos, a base de poliacetato de vinilo en dispersión acuosa y endurecedor a base de cloruro de aluminio. (material) | 0.066 | 35.36 | 2.33 |
| op00cep010 |  | Garlopa. | 1.000 | 0.00 | 0.00 |
| op00cor050 |  | Cortadora manual de madera, de disco. | 1.000 | 0.00 | 0.00 |
| mo048 | h | Operario en estructura de madera. (mano de obra) | 0.305 | 22.56 | 6.88 |
| mo095 | h | Oficial en estructura de madera. (mano de obra) | 0.305 | 15.62 | 4.76 |
| % | % | Herramientas | 2 % | 45.50 | 0.91 |
|  |  | Costes directos |  |  | 46.41 |
