# Muro de cerramiento

- Propiedad del archivo: CYPE INGENIEROS, S.A.
- Formato: FIEBDC-3/2002
- Ámbito geográfico: Perú
- Divisa: PEN
- Costes indirectos: 3.00 %
- Gastos generales: 13.00 %
- Beneficio industrial: 6.00 %
- IVA: 18.00 %

## E Estructuras

### EP Concreto prefabricado

#### EPM Montajes industrializados

**EPM010** m² Muro de cerramiento.
Muro de doble cara, prefabricado, de concreto, de 20 cm de espesor, compuesto por dos placas de concreto de 5 cm de espesor cada una, con caras vistas de color gris, con textura lisa, separadas entre sí por celosías metálicas, con inclusión o delimitación de huecos, para alturas hasta 3 m y longitudes máximas de 8,50 m, vaciado de su núcleo central con concreto f'c=210 kg/cm² (21 MPa), no expuesto a ciclos de congelamiento y deshielo, exposición a sulfatos insignificante, sin requerimiento de permeabilidad, no expuesto a cloruros, tamaño máximo del agregado 12,5 mm, consistencia blanda, preparado en obra, y vaciado con medios manuales; apuntalamiento y desapuntalamiento del muro, una vez haya alcanzado el concreto la resistencia adecuada.
Criterio de valoración económica: El precio incluye las piezas especiales.
Incluye: Replanteo del muro. Colocación del doble muro mediante grúa, aplomado y amarre con puntales. Preparación del concreto. Vaciado del núcleo por fases. Vibrado del concreto vaciado en cada fase. Desapuntalamiento del conjunto.
Criterio de medición de proyecto: Superficie medida según documentación gráfica de Proyecto, sin duplicar esquinas ni encuentros, deduciendo los huecos de superficie mayor de 3 m².
Criterio de medición de obra: Se medirá la superficie realmente ejecutada según especificaciones de Proyecto, sin duplicar esquinas ni encuentros, deduciendo los huecos de superficie mayor de 3 m².

| Código | Ud | Descripción | Rendimiento | Precio | Importe |
|---|---|---|---|---|---|
| mt07pha100a | m² | Muro de doble cara, prefabricado, de concreto, de 20 cm de espesor, compuesto por dos placas de concreto de 5 cm de espesor cada una, con caras vistas de color gris, con textura lisa, separadas entre sí por celosías metálicas, con inclusión o delimitación de huecos, para alturas hasta 3 m y longitudes máximas de 8,50 m. (material) | 1.000 | 281.38 | 281.38 |
| mt08aaa010a | m³ | Agua. (material) | 0.020 | 4.66 | 0.09 |
| mt01arg000b | m³ | Arena cribada. (material) | 0.050 | 42.52 | 2.13 |
| mt01arg001be | m³ | Agregado grueso homogeneizado, de tamaño máximo 12,5 mm. (material) | 0.062 | 57.85 | 3.59 |
| mt08cem000b | kg | Cemento gris en sacos. (material) | 44.462 | 0.46 | 20.45 |
| mt50spa052b | m | Tablón de madera de pino, de 20x7,2 cm. (material) | 0.020 | 19.67 | 0.39 |
| mt50spa081a | Ud | Puntal metálico telescópico, de hasta 3 m de altura. (material) | 0.013 | 59.92 | 0.78 |
| mq07gte010c | h | Grúa autopropulsada de brazo telescópico con una capacidad de elevación de 30 t y 27 m de altura máxima de trabajo. (maquinaria) | 0.348 | 226.17 | 78.71 |
| mq06hor010 | h | Mezcladora de concreto eléctrica con una capacidad de amasado de 160 l. (maquinaria) | 0.073 | 10.40 | 0.76 |
| au00auh040 |  | Vibrador de concreto, eléctrico. | 1.000 | 0.00 | 0.00 |
| mo113 | h | Peón de construcción. (mano de obra) | 0.168 | 20.92 | 3.51 |
| mo112 | h | Peón especializado de construcción. (mano de obra) | 0.176 | 21.26 | 3.74 |
| mo046 | h | Operario en estructura prefabricada de concreto. (mano de obra) | 1.140 | 32.56 | 37.12 |
| mo093 | h | Oficial en estructura prefabricada de concreto. (mano de obra) | 1.140 | 22.59 | 25.75 |
| % | % | Herramientas | 2 % | 458.40 | 9.17 |
|  |  | Costes directos |  |  | 467.57 |
