# Hoja principal de fachada ventilada, de albañilería de bloque de concreto para revestir

- Propiedad del archivo: CYPE INGENIEROS, S.A.
- Formato: FIEBDC-3/2002
- Ámbito geográfico: Perú
- Divisa: PEN
- Costes indirectos: 3.00 %
- Gastos generales: 13.00 %
- Beneficio industrial: 6.00 %
- IVA: 18.00 %

## F Fachadas y tabiques

### FA Fachadas ventiladas

#### FAR Hoja principal de albañilería para revestir

**FAR020** m² Hoja principal de fachada ventilada, de albañilería de bloque de concreto para revestir.
Hoja principal de fachada ventilada, apoyada sobre la losa y enrasada, de 20 cm de espesor, de albañilería de bloque hueco de concreto, para revestir, color gris, 40x20x20 cm, resistencia normalizada R10 (10 N/mm²), con juntas horizontales y verticales de 10 mm de espesor, junta rehundida, recibida con mortero de cemento confeccionado en obra, con 250 kg/m³ de cemento, color gris, dosificación 1:6, suministrado en sacos. Dintel de albañilería armada de bloques en "U" de concreto, macizado de concreto líquido, f'c=245 kg/cm² (24 MPa), no expuesto a ciclos de congelamiento y deshielo, exposición a sulfatos insignificante, sin requerimiento de permeabilidad, no expuesto a cloruros, tamaño máximo del agregado 12,5 mm, consistencia fluida, preparado en obra; montaje y desmontaje de apeo.
Incluye: Definición de los planos de fachada mediante plomos. Replanteo, planta a planta. Marcado en las columnas de los niveles de referencia general de planta y de nivel de pavimento. Preparación del mortero. Asiento de la primera hilada sobre capa de mortero. Colocación y aplomado de miras de referencia. Tendido de hilos entre miras. Colocación de plomos fijos en las aristas. Corte de las piezas. Colocación de las piezas por hiladas a nivel. Realización de todos los trabajos necesarios para la resolución de los huecos. Encuentros de la albañilería con fachadas, columnas y tabiques. Encuentro de la albañilería con la losa superior.
Criterio de medición de proyecto: Superficie medida según documentación gráfica de Proyecto, sin duplicar esquinas ni encuentros, deduciendo los huecos de superficie mayor de 2 m². En los huecos que no se deduzcan, están incluidos los trabajos de realizar la superficie interior del hueco.
Criterio de medición de obra: Se medirá la superficie realmente ejecutada según especificaciones de Proyecto, sin duplicar esquinas ni encuentros, deduciendo los huecos de superficie mayor de 2 m². En los huecos que no se deduzcan, están incluidos los trabajos de realizar la superficie interior del hueco.

| Código | Ud | Descripción | Rendimiento | Precio | Importe |
|---|---|---|---|---|---|
| mt02bhg010de | Ud | Bloque hueco de concreto, para revestir, color gris, 40x20x20 cm, resistencia normalizada R10 (10 N/mm²), densidad 1150 kg/m³; con el precio incrementado el 20% en concepto de piezas especiales: vigas de borde y medios. (material) | 13.000 | 3.10 | 40.30 |
| mt08aaa010a | m³ | Agua. (material) | 0.004 | 4.66 | 0.02 |
| mt01arg005a | t | Arena de cantera, para mortero preparado en obra. (material) | 0.024 | 62.38 | 1.50 |
| mt08cem000b | kg | Cemento gris en sacos. (material) | 7.984 | 0.46 | 3.67 |
| mt07aco060g | kg | Acero en varillas corrugadas, Grado 60 (fy=4200 kg/cm²), de varios diámetros, según NTP 339.186 y ASTM A 706. (material) | 0.700 | 3.22 | 2.25 |
| mt01arg000b | m³ | Arena cribada. (material) | 0.004 | 42.52 | 0.17 |
| mt01arg001be | m³ | Agregado grueso homogeneizado, de tamaño máximo 12,5 mm. (material) | 0.004 | 57.85 | 0.23 |
| mt50spa050m | m³ | Tablón de madera de pino, dimensiones 20x7,2 cm. (material) | 0.001 | 1366.98 | 1.37 |
| mt50spa081a | Ud | Puntal metálico telescópico, de hasta 3 m de altura. (material) | 0.003 | 59.92 | 0.18 |
| mt50spa101 | kg | Clavos de acero. (material) | 0.011 | 5.82 | 0.06 |
| mq06hor010 | h | Mezcladora de concreto eléctrica con una capacidad de amasado de 160 l. (maquinaria) | 0.012 | 10.40 | 0.12 |
| op00roz010 |  | Rozadora. | 1.000 | 0.00 | 0.00 |
| op00amo010 |  | Amoladora o radial. | 1.000 | 0.00 | 0.00 |
| au00auh040 |  | Vibrador de concreto, eléctrico. | 1.000 | 0.00 | 0.00 |
| mo021 | h | Operario albañil. (mano de obra) | 0.700 | 31.29 | 21.90 |
| mo114 | h | Peón albañil. (mano de obra) | 0.588 | 20.92 | 12.30 |
| % | % | Herramientas | 3 % | 84.07 | 2.52 |
|  |  | Costes directos |  |  | 86.59 |
