# Dintel de albañilería armada de bloques en "U" de concreto, para revestir

- Propiedad del archivo: CYPE INGENIEROS, S.A.
- Formato: FIEBDC-3/2002
- Ámbito geográfico: Perú
- Divisa: PEN
- Costes indirectos: 3.00 %
- Gastos generales: 13.00 %
- Beneficio industrial: 6.00 %
- IVA: 18.00 %

## F Fachadas y tabiques

### FC Dinteles, cargaderos y cajones de persiana

#### FCB De albañilería de bloques de concreto para revestir

**FCB010** m Dintel de albañilería armada de bloques en "U" de concreto, para revestir.
Dintel de 20 cm de espesor, de albañilería armada de bloques en "U" de concreto, lisos, color gris, 40x20x20 cm, resistencia normalizada R10 (10 N/mm²), para revestir, recibidos con mortero de cemento confeccionado en obra, con 300 kg/m³ de cemento, color gris, dosificación 1:5, suministrado en sacos; con refuerzo de concreto líquido, f'c=140 kg/cm² (14 MPa), no expuesto a ciclos de congelamiento y deshielo, exposición a sulfatos insignificante, sin requerimiento de permeabilidad, no expuesto a cloruros, tamaño máximo del agregado 12,5 mm, consistencia fluida, preparado en obra, vaciado con medios manuales, y acero Grado 60 (fy=4200 kg/cm²), cuantía 4,3 kg/m; montaje y desmontaje de apeo compuesto por 2 puntales metálicos telescópicos, amortizables en 150 usos y tablones de madera de pino, amortizables en 10 usos.
Criterio de valoración económica: El precio incluye el corte, doblado y conformado de la armadura en taller de obra y el montaje en el lugar definitivo de su colocación en obra.
Incluye: Limpieza y nivelación de la superficie de apoyo. Replanteo y marcado de ejes de apoyo en el hueco de paso. Replanteo y corte de los tablones. Instalación del apeo. Preparación del mortero. Colocación de los bloques. Colocación de las armaduras. Preparación del concreto. Vaciado, vibrado y curado del concreto. Desmontaje y retirada del apeo.
Criterio de medición de proyecto: Longitud medida según documentación gráfica de Proyecto, incluyendo las entregas en los apoyos.
Criterio de medición de obra: Se medirá la longitud realmente ejecutada según especificaciones de Proyecto, incluyendo las entregas en los apoyos.

| Código | Ud | Descripción | Rendimiento | Precio | Importe |
|---|---|---|---|---|---|
| mt02bhp020f | Ud | Bloque en "U" de concreto, liso, color gris, 40x20x20 cm, resistencia normalizada R10 (10 N/mm²), para revestir. (material) | 2.625 | 6.93 | 18.19 |
| mt01arg005a | t | Arena de cantera, para mortero preparado en obra. (material) | 0.001 | 62.38 | 0.06 |
| mt08aaa010a | m³ | Agua. (material) | 0.009 | 4.66 | 0.04 |
| mt08cem000b | kg | Cemento gris en sacos. (material) | 9.785 | 0.46 | 4.50 |
| mt07aco060g | kg | Acero en varillas corrugadas, Grado 60 (fy=4200 kg/cm²), de varios diámetros, según NTP 339.186 y ASTM A 706. (material) | 4.515 | 3.22 | 14.54 |
| mt08var050 | kg | Alambre galvanizado para atar, de 1,30 mm de diámetro. (material) | 0.108 | 4.66 | 0.50 |
| mt01arg000b | m³ | Arena cribada. (material) | 0.013 | 42.52 | 0.55 |
| mt01arg001be | m³ | Agregado grueso homogeneizado, de tamaño máximo 12,5 mm. (material) | 0.017 | 57.85 | 0.98 |
| mt50spa050m | m³ | Tablón de madera de pino, dimensiones 20x7,2 cm. (material) | 0.003 | 1366.98 | 4.10 |
| mt50spa101 | kg | Clavos de acero. (material) | 0.050 | 5.82 | 0.29 |
| mt50spa081a | Ud | Puntal metálico telescópico, de hasta 3 m de altura. (material) | 0.013 | 59.92 | 0.78 |
| mq06hor010 | h | Mezcladora de concreto eléctrica con una capacidad de amasado de 160 l. (maquinaria) | 0.021 | 10.40 | 0.22 |
| op00ciz020 |  | Cizalla para acero en varillas corrugadas. | 1.000 | 0.00 | 0.00 |
| mo021 | h | Operario albañil. (mano de obra) | 0.209 | 31.29 | 6.54 |
| mo114 | h | Peón albañil. (mano de obra) | 0.209 | 20.92 | 4.37 |
| mo043 | h | Operario fierrero. (mano de obra) | 0.123 | 32.56 | 4.00 |
| mo090 | h | Oficial fierrero. (mano de obra) | 0.123 | 22.59 | 2.78 |
| % | % | Herramientas | 2 % | 62.44 | 1.25 |
|  |  | Costes directos |  |  | 63.69 |
