# Remate de muro de concreto polímero

- Propiedad del archivo: CYPE INGENIEROS, S.A.
- Formato: FIEBDC-3/2002
- Ámbito geográfico: Perú
- Divisa: PEN
- Costes indirectos: 3.00 %
- Gastos generales: 13.00 %
- Beneficio industrial: 6.00 %
- IVA: 18.00 %

## H Remates y ayudas

### HR Remates de fachada

#### HRP De concreto polímero

**HRP020** m Remate de muro de concreto polímero.
Remate de muro de concreto polímero de superficie pulida, con un ángulo de inclinación de 10°, color gris, diseño a dos aguas, de 220x25 mm, con goterón, para cubrición de muros, anclaje metálico de acero inoxidable y grava adherida a la superficie en su cara inferior; colocación con adhesivo cementoso flexible y de gran adherencia, C2 S2 sobre una capa de regularización de mortero de cemento, confeccionado en obra, con aditivo hidrófugo, dosificación 1:3, sobre el que se introducen los anclajes metálicos; y sellado de las juntas entre piezas y, en su caso, de las uniones con los muros con fragua de poliuretano, previa aplicación de la imprimación.
Incluye: Preparación de la superficie de apoyo. Replanteo de las piezas. Corte de las piezas. Colocación, aplomado, nivelación y alineación de las piezas. Sellado de juntas y limpieza.
Criterio de medición de proyecto: Longitud medida a ejes, según documentación gráfica de Proyecto.
Criterio de medición de obra: Se medirá, a ejes, la longitud realmente ejecutada según especificaciones de Proyecto.

| Código | Ud | Descripción | Rendimiento | Precio | Importe |
|---|---|---|---|---|---|
| mt08aaa010a | m³ | Agua. (material) | 0.006 | 4.66 | 0.03 |
| mt01arg005a | t | Arena de cantera, para mortero preparado en obra. (material) | 0.010 | 62.38 | 0.62 |
| mt08cem000b | kg | Cemento gris en sacos. (material) | 3.150 | 0.46 | 1.45 |
| mt08adt010 | kg | Aditivo hidrófugo para impermeabilización de morteros u concretos. (material) | 0.063 | 3.74 | 0.24 |
| mt20wwa040 | kg | Adhesivo cementoso flexible y de gran adherencia, C2 S2. (material) | 2.400 | 1.84 | 4.42 |
| mt20aho010ad | m | Remate de muro de concreto polímero de superficie pulida, con un ángulo de inclinación de 10°, color gris, diseño a dos aguas, de 220x25 mm, con goterón, para cubrición de muros, anclaje metálico de acero inoxidable y grava adherida a la superficie en su cara inferior, suministrada en piezas de hasta 1,3 m de longitud. (material) | 1.050 | 89.22 | 93.68 |
| mt20wwa025 | m | Perfil de espuma de polietileno, de 6 mm de diámetro, para relleno de juntas. (material) | 2.200 | 1.44 | 3.17 |
| mt20wwa035 | Ud | Cartucho de 250 cm³ de imprimación para masillas. (material) | 0.041 | 19.67 | 0.81 |
| mt20wwa030 | Ud | Cartucho de 310 cm³ de fragua de poliuretano impermeable. (material) | 0.082 | 26.91 | 2.21 |
| mq06hor010 | h | Mezcladora de concreto eléctrica con una capacidad de amasado de 160 l. (maquinaria) | 0.006 | 10.40 | 0.06 |
| op00amo010 |  | Amoladora o radial. | 1.000 | 0.00 | 0.00 |
| mo020 | h | Operario de construcción. (mano de obra) | 0.301 | 31.29 | 9.42 |
| mo113 | h | Peón de construcción. (mano de obra) | 0.382 | 20.92 | 7.99 |
| % | % | Herramientas | 2 % | 124.10 | 2.48 |
|  |  | Costes directos |  |  | 126.58 |
