# Pieza de remate de acero prelacado

- Propiedad del archivo: CYPE INGENIEROS, S.A.
- Formato: FIEBDC-3/2002
- Ámbito geográfico: Perú
- Divisa: PEN
- Costes indirectos: 3.00 %
- Gastos generales: 13.00 %
- Beneficio industrial: 6.00 %
- IVA: 18.00 %

## H Remates y ayudas

### HR Remates de fachada

#### HRR De acero prelacado

**HRR100** m Pieza de remate de acero prelacado.
Pieza de remate de plancha plegada de acero prelacado, espesor 0,6 mm, desarrollo 150 mm y 2 pliegues; fijación con tornillos autotaladrantes de acero galvanizado, y sellado de las juntas entre piezas y, en su caso, de las uniones con los muros con sellador adhesivo monocomponente.
Incluye: Replanteo de las piezas. Corte de las piezas. Colocación, aplomado, nivelación y alineación. Resolución de encuentros y de puntos singulares. Sellado de juntas y limpieza.
Criterio de medición de proyecto: Longitud medida según documentación gráfica de Proyecto.
Criterio de medición de obra: Se medirá la longitud realmente ejecutada según especificaciones de Proyecto.

| Código | Ud | Descripción | Rendimiento | Precio | Importe |
|---|---|---|---|---|---|
| mt12www050 | Ud | Tornillo autotaladrante de acero galvanizado. (material) | 2.000 | 0.18 | 0.36 |
| mt20rca010ja | m | Pieza de remate de plancha plegada de acero prelacado, espesor 0,6 mm, desarrollo 150 mm y 2 pliegues. (material) | 1.000 | 15.82 | 15.82 |
| mt22www010d | Ud | Cartucho de 290 ml de sellador adhesivo monocomponente, neutro, superelástico, a base de polímero MS, color transparente, con resistencia a la intemperie y a los rayos UV y elongación hasta rotura 750%. (material) | 0.200 | 17.92 | 3.58 |
| mo018 | h | Operario carpintero metálico. (mano de obra) | 0.144 | 31.89 | 4.59 |
| mo059 | h | Oficial carpintero metálico. (mano de obra) | 0.144 | 21.90 | 3.15 |
| % | % | Herramientas | 2 % | 27.50 | 0.55 |
|  |  | Costes directos |  |  | 28.05 |
